# Acometida de abastecimiento de agua potable

- Propiedad del archivo: CYPE Ingenieros S.A.
- Formato: FIEBDC-3/2016
- Programa: Generador de precios de la construcción. CYPE Ingenieros, S.A.
- Fecha: 13/06/2024
- Divisa: EUR
- Costes indirectos: 3 %
- IVA: 21 %

## I Instalaciones

### IF Fontanería

#### IFA Acometidas

**IFA005** m Acometida de abastecimiento de agua potable.
Acometida enterrada para abastecimiento de agua potable de tubo de polietileno PE 100, de 160 mm de diámetro exterior, PN=10 atm y 8,3 mm de espesor, colocada sobre lecho de arena de 15 cm de espesor, en el fondo de la zanja previamente excavada, debidamente compactada y nivelada con pisón vibrante de guiado manual, relleno lateral compactando hasta los riñones y posterior relleno con la misma arena hasta 10 cm por encima de la generatriz superior de la tubería. Incluso, accesorios y piezas especiales.
Criterio de valoración económica: El precio no incluye el levantado del firme existente, la excavación, el relleno principal ni la reposición posterior del firme.
Incluye: Replanteo del recorrido de la acometida, coordinado con el resto de instalaciones o elementos que puedan tener interferencias. Eliminación de las tierras sueltas del fondo de la excavación. Vertido de la arena en el fondo de la zanja. Colocación de la tubería. Ejecución del relleno envolvente. Realización de pruebas de servicio.
Criterio de medición de proyecto: Longitud medida según documentación gráfica de Proyecto.
Criterio de medición de obra: Se medirá la longitud realmente ejecutada según especificaciones de Proyecto.

| Código | Ud | Descripción | Rendimiento | Precio | Importe |
|---|---|---|---|---|---|
| mt01ara010a | m³ | Arena con granulometría de 0 a 5 mm de diámetro, limpia. (material) | 0.144 | 14.3 | 2.059 |
| mt37tpa011k | m | Acometida de polietileno PE 100, de 160 mm de diámetro exterior, PN=10 atm y 8,3 mm de espesor, según UNE-EN 12201-2, incluso accesorios de conexión y piezas especiales. (material) | 1 | 26.77 | 26.770 |
| mq02rop020 | h | Pisón vibrante de guiado manual, de 80 kg, con placa de 30x30 cm, tipo rana. (maquinaria) | 0.36 | 3.92 | 1.411 |
| mo020 | h | Oficial 1ª construcción. (mano de obra) | 0.3 | 22.13 | 6.639 |
| mo113 | h | Peón ordinario construcción. (mano de obra) | 0.322 | 20.78 | 6.691 |
| mo008 | h | Oficial 1ª fontanero. (mano de obra) | 0.45 | 22.74 | 10.233 |
| mo107 | h | Ayudante fontanero. (mano de obra) | 0.45 | 20.98 | 9.441 |
| % | % | Costes directos complementarios | 4 % | 63.244 | 2.530 |
|  |  | Costes directos |  |  | 65.774 |

Residuos:
- colocación: mt01ara010a Arena con granulometría de 0 a 5 mm de diámetro, limpia; factor de residuo 0.003
- colocación: mt37tpa011k; factor de residuo 0.02363

## Recursos

**mt01ara010a** m³ Arena con granulometría de 0 a 5 mm de diámetro, limpia
Datos técnicos: Coste energético 146.250 MJ; Emisión de CO2 7.800 kg; Código LER 01 04 09; Masa del elemento 1950 kg; Volumen 1.21875 m3

**mt37tpa011k** m Acometida de polietileno PE 100
Datos técnicos: Coste energético 855.711 MJ; Emisión de CO2 30.049 kg; Código LER 17 02 03; Masa del elemento 6.2 kg; Volumen 0.010333 m3
Residuos:
- embalaje: re170201 Madera. (componente de residuo); rendimiento 0.045 kg; Código LER 17 02 01; Masa del elemento 1 kg; Volumen 0.000909 m3
