# Columna seca

- Propiedad del archivo: CYPE Ingenieros S.A.
- Formato: FIEBDC-3/2016
- Programa: Generador de precios de la construcción. CYPE Ingenieros, S.A.
- Fecha: 17/06/2024
- Divisa: EUR
- Costes indirectos: 3 %
- IVA: 21 %

## I Instalaciones

### IO Contra incendios

#### IOC Columnas secas

**IOC010** Ud Columna seca.
Columna seca constituida por los siguientes elementos: 1 toma de alimentación IPF-41 provista de conexión siamesa con llaves incorporadas y racores tipo UNE 23400-3, de 70 mm (2 1/2") de diámetro con tapas sujetas con cadenas y llave de purga de 25 mm de diámetro, situada en fachada, alojada en armario de chapa de acero, de 590x440x300 mm, de color rojo, con puerta de chapa de acero de color blanco, cerradura de cuadradillo de 8 mm y rótulo "USO EXCLUSIVO BOMBEROS"; 2 bocas de salida en piso (IPF-39 provistas de conexión siamesa con llaves incorporadas y racores tipo UNE 23400-2, de 45 mm (1 1/2") de diámetro con tapas sujetas con cadena, situadas en los rellanos de la escalera, alojadas en armario de acero inoxidable, de 590x350x300 mm, de color rojo, con puerta acristalada de acero inoxidable, cerradura de cuadradillo de 8 mm y rótulo "USO EXCLUSIVO BOMBEROS"), con conducciones de acero galvanizado de 3" DN 80 mm, sin calorifugar. Incluso luna incolora, imprimación para selladores acrílicos, silicona neutra oxímica para el sellado de encuentros, material auxiliar para montaje y sujeción a la obra, válvula de drenaje, accesorios y piezas especiales.
Criterio de valoración económica: El precio no incluye las ayudas de albañilería para instalaciones.
Incluye: Replanteo del recorrido de la tubería y de la situación de las bocas de salida y de la toma de alimentación en fachada. Colocación y fijación de tuberías, bocas de salida y toma de alimentación. Sellado del encuentro de los armarios con los paramentos. Colocación, ajuste y fijación del vidrio. Montaje, conexionado y comprobación de su correcto funcionamiento. Realización de pruebas de servicio.
Criterio de medición de proyecto: Número de unidades previstas, según documentación gráfica de Proyecto.
Criterio de medición de obra: Se medirá el número de unidades realmente ejecutadas según especificaciones de Proyecto.

| Código | Ud | Descripción | Rendimiento | Precio | Importe |
|---|---|---|---|---|---|
| mt41osc011a | Ud | Bifurcación siamesa de aluminio, con conexión hembra roscada de 80 mm (3") y dos salidas de 70 mm (2 1/2"), equipadas con válvulas de esfera de 1/4 de vuelta, racores de conexión y tapas con dispositivo de purga de aire. (material) | 1 | 190.23 | 190.230 |
| mt41osc031a | Ud | Armario de chapa de acero, de 590x440x300 mm, de color rojo, con puerta de chapa de acero de color blanco, cerradura de cuadradillo de 8 mm y rótulo "USO EXCLUSIVO BOMBEROS". (material) | 1 | 63.95 | 63.950 |
| mt41osc010a | Ud | Bifurcación siamesa de aluminio, con conexión hembra roscada de 70 mm (2 1/2") y dos salidas de 45 mm (1 1/2"), equipada con válvulas de esfera de 1/4 de vuelta, racores de conexión y tapas con dispositivo de purga de aire. (material) | 2 | 99.92 | 199.840 |
| mt41osc030a | Ud | Armario de acero inoxidable, de 590x350x300 mm, de color rojo, con puerta de acero inoxidable para acristalar, cerradura de cuadradillo de 8 mm y rótulo "USO EXCLUSIVO BOMBEROS". (material) | 2 | 55.97 | 111.940 |
| mt08tag400i | Ud | Material auxiliar para montaje y sujeción a la obra de las tuberías de acero galvanizado, de 3" DN 80 mm. (material) | 1 | 2.24 | 2.240 |
| mt08tag010fd | m | Tubo de acero galvanizado, con soldadura longitudinal por resistencia eléctrica, serie M, de 3" DN 80 mm de diámetro y 4 mm de espesor, según UNE-EN 10255, con el precio incrementado el 15% en concepto de accesorios y piezas especiales. (material) | 20 | 30.44 | 608.800 |
| mt37sve010d | Ud | Válvula de esfera de latón niquelado para roscar de 1". (material) | 1 | 12.15 | 12.150 |
| mt21vtt010n | m² | Vidrio de silicato sodocálcico templado, incoloro, de 5 mm de espesor, clasificación de prestaciones 1C3, según UNE-EN 12600. Según UNE-EN 12150-1. (material) | 0.472 | 33.7 | 15.906 |
| mt22www070a | l | Imprimación transparente a base de poliuretano, para selladores acrílicos sobre superficies porosas. (material) | 0.012 | 23.2 | 0.278 |
| mt22www050a | Ud | Cartucho de 300 ml de silicona neutra oxímica, de elasticidad permanente y curado rápido, color blanco, rango de temperatura de trabajo de -60 a 150°C, con resistencia a los rayos UV, dureza Shore A aproximada de 22, según UNE-EN ISO 868 y elongación a rotura >= 800%, según UNE-EN ISO 8339. (material) | 0.058 | 4.73 | 0.274 |
| mo008 | h | Oficial 1ª fontanero. (mano de obra) | 16.9 | 22.74 | 384.306 |
| mo107 | h | Ayudante fontanero. (mano de obra) | 17.482 | 20.98 | 366.772 |
| % | % | Costes directos complementarios | 2 % | 1956.686 | 39.134 |
|  |  | Costes directos |  |  | 1995.820 |

Residuos:
- colocación: mt08tag010fd; factor de residuo 0.0301608
- colocación: mt21vtt010n; factor de residuo 0.011
- colocación: mt22www070a Imprimación transparente a base de poliuretano, para selladores acrílicos sobre superficies porosas; factor de residuo 0.03
- colocación: mt22www050a; factor de residuo 0.06

## Recursos

**mt41osc031a** Ud Armario de chapa de acero
Datos técnicos: Coste energético 0.019 MJ; Emisión de CO2 0.030 kg
Residuos:
- embalaje: re150101 Envases de papel y cartón. (componente de residuo); rendimiento 0.035 kg; Código LER 15 01 01; Masa del elemento 1 kg; Volumen 0.001333 m3

**mt41osc030a** Ud Armario de acero inoxidable
Datos técnicos: Coste energético 0.018 MJ; Emisión de CO2 0.029 kg
Residuos:
- embalaje: re150101 Envases de papel y cartón; rendimiento 0.034 kg

**mt08tag010fd** m Tubo de acero galvanizado
Datos técnicos: Coste energético 211.657 MJ; Emisión de CO2 21.395 kg; Código LER 17 04 05; Masa del elemento 8.36 kg; Volumen 0.003981 m3
Residuos:
- embalaje: re170201 Madera. (componente de residuo); rendimiento 0.011 kg; Código LER 17 02 01; Masa del elemento 1 kg; Volumen 0.000909 m3
- embalaje: re170203 Plástico. (componente de residuo); rendimiento 0.003 kg; Código LER 17 02 03; Masa del elemento 1 kg; Volumen 0.001667 m3

**mt37sve010d** Ud Válvula de esfera de latón niquelado para roscar de 1"
Datos técnicos: Coste energético 843.399 MJ; Emisión de CO2 56.701 kg
Residuos:
- embalaje: re150101 Envases de papel y cartón; rendimiento 0.072 kg

**mt21vtt010n** m² Vidrio de silicato sodocálcico templado
Datos técnicos: Coste energético 187.687 MJ; Emisión de CO2 14.030 kg; Código LER 17 02 02; Masa del elemento 12.5 kg; Volumen 0.0125 m3
Residuos:
- embalaje: re170604 Materiales de aislamiento distintos de los especificados en los códigos 17 06 01 y 17 06 03. (componente de residuo); rendimiento 0.013 kg; Código LER 17 06 04; Masa del elemento 1 kg; Volumen 0.001667 m3

**mt22www070a** l Imprimación transparente a base de poliuretano, para selladores acrílicos sobre superficies porosas
Datos técnicos: Coste energético 149.135 MJ; Emisión de CO2 7.243 kg; Código LER 17 09 04; Masa del elemento 1.03 kg; Volumen 0.000687 m3
Residuos:
- embalaje: re150104 Envases metálicos. (componente de residuo); rendimiento 0.064 kg; Código LER 15 01 04; Masa del elemento 1 kg; Volumen 0.001667 m3

**mt22www050a** Ud Cartucho de 300 ml de silicona neutra oxímica
Datos técnicos: Coste energético 61.288 MJ; Emisión de CO2 2.605 kg; Código LER 17 09 04; Masa del elemento 0.3 kg; Volumen 0.0002 m3
Residuos:
- embalaje: re170203 Plástico; rendimiento 0.1 kg
