# Canalón visto de piezas preformadas

- Propiedad del archivo: CYPE Ingenieros S.A.
- Formato: FIEBDC-3/2016
- Programa: Generador de precios de la construcción. CYPE Ingenieros, S.A.
- Fecha: 16/06/2024
- Divisa: EUR
- Costes indirectos: 3 %
- IVA: 21 %

## I Instalaciones

### IS Evacuación de aguas

#### ISC Canalones

**ISC010** m Canalón visto de piezas preformadas.
Canalón circular de zinctitanio, natural, de desarrollo 280 mm, 0,65 mm de espesor y recorte de baquetón, para recogida de aguas, formado por piezas preformadas, fijadas con soportes especiales colocados cada 50 cm, con una pendiente mínima del 0,5%. Incluso soportes, esquinas, tapas, remates finales, piezas de conexión a bajantes y piezas especiales.
Incluye: Replanteo del recorrido del canalón y de la situación de los elementos de sujeción. Fijación del material auxiliar para montaje y sujeción a la obra. Montaje, conexionado y comprobación de su correcto funcionamiento.
Criterio de medición de proyecto: Longitud medida según documentación gráfica de Proyecto.
Criterio de medición de obra: Se medirá la longitud realmente ejecutada según especificaciones de Proyecto.

| Código | Ud | Descripción | Rendimiento | Precio | Importe |
|---|---|---|---|---|---|
| mt36czr010ag | m | Canalón circular de zinctitanio, natural, de desarrollo 280 mm, 0,65 mm de espesor y recorte de baquetón, según UNE-EN 988, con el precio incrementado el 30% en concepto de soportes, esquinas, tapas, remates finales, piezas de conexión a bajantes y piezas especiales. (material) | 1.1 | 14.07 | 15.477 |
| mo008 | h | Oficial 1ª fontanero. (mano de obra) | 0.311 | 22.74 | 7.072 |
| mo107 | h | Ayudante fontanero. (mano de obra) | 0.311 | 20.98 | 6.525 |
| % | % | Costes directos complementarios | 2 % | 29.074 | 0.581 |
|  |  | Costes directos |  |  | 29.655 |

Residuos:
- colocación: mt36czr010ag; factor de residuo 0.0055

## Recursos

**mt36czr010ag** m Canalón circular de zinctitanio
Datos técnicos: Coste energético 73.738 MJ; Emisión de CO2 4.975 kg; Código LER 17 04 07; Masa del elemento 1.61 kg; Volumen 0.001073 m3
