# Canalón visto de piezas preformadas

- Propiedad del archivo: CYPE Ingenieros S.A.
- Formato: FIEBDC-3/2016
- Programa: Generador de precios de la construcción. CYPE Ingenieros, S.A.
- Fecha: 16/06/2024
- Divisa: EUR
- Costes indirectos: 3 %
- IVA: 21 %

## I Instalaciones

### IS Evacuación de aguas

#### ISC Canalones

**ISC010** m Canalón visto de piezas preformadas.
Canalón circular de aluminio lacado, de desarrollo 250 mm, de 0,68 mm de espesor, para recogida de aguas, formado por piezas preformadas, fijadas con soportes especiales colocados cada 50 cm, con una pendiente mínima del 0,5%. Incluso soportes, esquinas, tapas, remates finales, piezas de conexión a bajantes y piezas especiales.
Incluye: Replanteo del recorrido del canalón y de la situación de los elementos de sujeción. Fijación del material auxiliar para montaje y sujeción a la obra. Montaje, conexionado y comprobación de su correcto funcionamiento.
Criterio de medición de proyecto: Longitud medida según documentación gráfica de Proyecto.
Criterio de medición de obra: Se medirá la longitud realmente ejecutada según especificaciones de Proyecto.

| Código | Ud | Descripción | Rendimiento | Precio | Importe |
|---|---|---|---|---|---|
| mt36cal010ag | m | Canalón circular de aluminio lacado, de desarrollo 250 mm y 0,68 mm de espesor, con el precio incrementado el 30% en concepto de soportes, esquinas, tapas, remates finales, piezas de conexión a bajantes y piezas especiales. (material) | 1.1 | 16.23 | 17.853 |
| mo008 | h | Oficial 1ª fontanero. (mano de obra) | 0.28 | 22.74 | 6.367 |
| mo107 | h | Ayudante fontanero. (mano de obra) | 0.28 | 20.98 | 5.874 |
| % | % | Costes directos complementarios | 2 % | 30.094 | 0.602 |
|  |  | Costes directos |  |  | 30.696 |

Residuos:
- colocación: mt36cal010ag; factor de residuo 0.024

## Recursos

**mt36cal010ag** m Canalón circular de aluminio lacado
Datos técnicos: Coste energético 39.135 MJ; Emisión de CO2 2.782 kg; Código LER 17 04 02; Masa del elemento 0.35 kg; Volumen 0.000233 m3
Residuos:
- embalaje: re170203 Plástico. (componente de residuo); rendimiento 0.008 kg; Código LER 17 02 03; Masa del elemento 1 kg; Volumen 0.001667 m3
