# Carpintería exterior de madera "IRASTORZA"

- Propiedad del archivo: CYPE Ingenieros S.A.
- Formato: FIEBDC-3/2016
- Programa: Generador de precios de la construcción. CYPE Ingenieros, S.A.
- Fecha: 04/05/2024
- Divisa: EUR
- Costes indirectos: 3 %
- IVA: 21 %

## L Carpintería, cerrajería, vidrios y protecciones solares

### LC Carpintería

#### LCX Sistemas de madera

**LCX020** Ud Carpintería exterior de madera "IRASTORZA".
Carpintería exterior de madera de iroko, para ventana abisagrada, de apertura hacia el interior, una hoja oscilobatiente de 800x1200 mm, serie Evo Wood 68 "IRASTORZA", acabado lasurado monocolor, con capacidad para recibir un acristalamiento con un espesor mínimo de 24 mm y máximo de 32 mm; coeficiente de transmisión térmica del marco de la sección tipo Uh,m = 1,3 W/(m²K), con clasificación a la permeabilidad al aire clase 4, según UNE-EN 12207, clasificación a la estanqueidad al agua clase 9A, según UNE-EN 12208 y clasificación a la resistencia a la carga del viento clase C5, según UNE-EN 12210; herraje perimetral de cierre y seguridad, apertura mediante falleba de palanca y manilla Hoppe con sistema Secustik® en colores estándar; sin premarco y sin persiana. Incluso tornillos de acero para la fijación de la carpintería.
Criterio de valoración económica: El precio no incluye el sistema de triple barrera.
Incluye: Fijación de la carpintería. Ajuste final de la hoja. Realización de pruebas de servicio.
Criterio de medición de proyecto: Número de unidades previstas, según documentación gráfica de Proyecto.
Criterio de medición de obra: Se medirá el número de unidades realmente ejecutadas según especificaciones de Proyecto.

| Código | Ud | Descripción | Rendimiento | Precio | Importe |
|---|---|---|---|---|---|
| mt22ira010ade | Ud | Ventana de madera de iroko, serie Evo Wood 68 "IRASTORZA", una hoja oscilobatiente, 800x1200 mm, compuesta de hoja de 68x80 mm y marco de 68x70 mm, moldura recta, junquillos y tapajuntas de madera maciza, acabado lasurado monocolor, mediante la aplicación de tres capas de lasur, de 150 micras de espesor cada una, para la protección preventiva de la madera contra hongos y ataques de insectos xilófagos y de alta resistencia frente a la acción de los rayos UV y de la intemperie, con capacidad para recibir un acristalamiento con un espesor mínimo de 24 mm y máximo de 32 mm; coeficiente de transmisión térmica del marco de la sección tipo Uh,m = 1,3 W/(m²K), con clasificación a la permeabilidad al aire clase 4, según UNE-EN 12207, clasificación a la estanqueidad al agua clase 9A, según UNE-EN 12208 y clasificación a la resistencia a la carga del viento clase C5, según UNE-EN 12210; herraje perimetral de cierre y seguridad, apertura mediante falleba de palanca y manilla Hoppe con sistema Secustik® en colores estándar, con tornillos de acero para la fijación de la carpintería, Según UNE-EN 14351-1. (material) | 1 | 591.67 | 591.670 |
| mo017 | h | Oficial 1ª carpintero. (mano de obra) | 0.7 | 22.45 | 15.715 |
| mo058 | h | Ayudante carpintero. (mano de obra) | 0.7 | 21.15 | 14.805 |
| % | % | Costes directos complementarios | 2 % | 622.190 | 12.444 |
|  |  | Costes directos |  |  | 634.634 |

## Recursos

**mt22ira010ade** Ud Ventana de madera de iroko
Datos técnicos: Coste energético 4088.713 MJ; Emisión de CO2 -55.137 kg
Residuos:
- embalaje: re170203 Plástico. (componente de residuo); rendimiento 0.125 kg; Código LER 17 02 03; Masa del elemento 1 kg; Volumen 0.001667 m3
- embalaje: re170604 Materiales de aislamiento distintos de los especificados en los códigos 17 06 01 y 17 06 03. (componente de residuo); rendimiento 0.026 kg; Código LER 17 06 04; Masa del elemento 1 kg; Volumen 0.001667 m3
