# Block de puerta exterior de entrada a vivienda, ciega, de acero galvanizado, con franjas verticales, "PUERTAS THT"

- Propiedad del archivo: CYPE Ingenieros S.A.
- Formato: FIEBDC-3/2016
- Programa: Generador de precios de la construcción. CYPE Ingenieros, S.A.
- Fecha: 24/05/2024
- Divisa: EUR
- Costes indirectos: 3 %
- IVA: 21 %

## L Carpintería, cerrajería, vidrios y protecciones solares

### LE Puertas de entrada a vivienda

#### LEA De acero

**LEA027** Ud Block de puerta exterior de entrada a vivienda, ciega, de acero galvanizado, con franjas verticales, "PUERTAS THT".
Block de puerta exterior de entrada a vivienda, ciega, de una hoja, con franjas verticales fresadas, serie Saga 100, modelo 1110 "PUERTAS THT", 900x2150 mm de luz y altura de paso, compuesto por dos chapas de acero galvanizado de 1 mm de espesor, plegadas, ensambladas y montadas, con cámara intermedia rellena de poliuretano inyectado de alta densidad, acabado lacado color blanco en sus caras y cantos, bastidor de acero y marco de acero galvanizado de 1,5 mm de espesor y 100 mm de anchura con patillas de anclaje a obra, con cerradura de seguridad con tres puntos frontales de cierre; sin premarco. Incluso patillas de anclaje para la fijación del marco al paramento, tapajuntas "PUERTAS THT" de 45 mm de anchura, acabado lacado color blanco y tapeta "PUERTAS THT" de 40 mm de anchura, acabado lacado color blanco.
Criterio de valoración económica: El precio no incluye el recibido en obra de la carpintería.
Incluye: Marcado de puntos de fijación. Alojamiento y calzado del marco en el hueco del paramento. Colocación de la hoja. Relleno de la holgura entre marco y paramento con espuma de poliuretano. Colocación de herrajes de cierre y accesorios. Colocación de tapajuntas y tapetas. Ajuste final. Realización de pruebas de servicio.
Criterio de medición de proyecto: Número de unidades previstas, según documentación gráfica de Proyecto.
Criterio de medición de obra: Se medirá el número de unidades realmente ejecutadas según especificaciones de Proyecto.

| Código | Ud | Descripción | Rendimiento | Precio | Importe |
|---|---|---|---|---|---|
| mt26pet040hrfb | Ud | Block de puerta exterior de entrada a vivienda, ciega, de una hoja, con franjas verticales fresadas, serie Saga 100, modelo 1110 "PUERTAS THT", 900x2150 mm de luz y altura de paso, compuesto por dos chapas de acero galvanizado de 1 mm de espesor, plegadas, ensambladas y montadas, con cámara intermedia rellena de poliuretano inyectado de alta densidad, acabado lacado color blanco en sus caras y cantos, bastidor de acero y marco de acero galvanizado de 1,5 mm de espesor y 100 mm de anchura con patillas de anclaje a obra, con cerradura de seguridad con tres puntos frontales de cierre, bisagras de alta seguridad, antipalanca, manivela curva con escudo de roseta, de acero inoxidable, pomo circular con escudo de roseta, de acero inoxidable y junta perimetral de estanqueidad de caucho. (material) | 1 | 608 | 608.000 |
| mt26pet135s | m | Tapeta "PUERTAS THT" de 40 mm de anchura, acabado lacado color blanco. (material) | 5.2 | 25.51 | 132.652 |
| mt26pet130g | m | Tapajuntas "PUERTAS THT" de 45 mm de anchura, acabado lacado color blanco. (material) | 5.2 | 24.53 | 127.556 |
| mt22www040 | Ud | Aerosol de 750 ml de espuma adhesiva autoexpansiva, elástica, de poliuretano monocomponente, de 25 kg/m³ de densidad, conductividad térmica 0,0345 W/(mK), 135% de expansión, elongación hasta rotura 45% y 7 N/cm² de resistencia a tracción, estable de -40°C a 90°C; para aplicar con pistola; según UNE-EN 13165. (material) | 0.1 | 8.37 | 0.837 |
| mo018 | h | Oficial 1ª cerrajero. (mano de obra) | 1.15 | 22.42 | 25.783 |
| mo059 | h | Ayudante cerrajero. (mano de obra) | 0.95 | 21.06 | 20.007 |
| % | % | Costes directos complementarios | 2 % | 914.835 | 18.297 |
|  |  | Costes directos |  |  | 933.132 |

Residuos:
- colocación: mt22www040; factor de residuo 0.024

## Recursos

**mt26pet040hrfb** Ud Block de puerta exterior de entrada a vivienda
Datos técnicos: Coste energético 1139.796 MJ; Emisión de CO2 88.553 kg
Residuos:
- embalaje: re170203 Plástico. (componente de residuo); rendimiento 0.126 kg; Código LER 17 02 03; Masa del elemento 1 kg; Volumen 0.001667 m3
- embalaje: re170604 Materiales de aislamiento distintos de los especificados en los códigos 17 06 01 y 17 06 03. (componente de residuo); rendimiento 0.026 kg; Código LER 17 06 04; Masa del elemento 1 kg; Volumen 0.001667 m3

**mt22www040** Ud Aerosol de 750 ml de espuma adhesiva autoexpansiva
Datos técnicos: Coste energético 4.178 MJ; Emisión de CO2 0.208 kg; Código LER 17 06 04; Masa del elemento 0.01875 kg; Volumen 0.000031 m3
Residuos:
- embalaje: re150104 Envases metálicos. (componente de residuo); rendimiento 0.15 kg; Código LER 15 01 04; Masa del elemento 1 kg; Volumen 0.001667 m3
