# Puerta abatible para garaje, de acero galvanizado

- Propiedad del archivo: CYPE Ingenieros S.A.
- Formato: FIEBDC-3/2016
- Programa: Generador de precios de la construcción. CYPE Ingenieros, S.A.
- Fecha: 25/05/2024
- Divisa: EUR
- Costes indirectos: 3 %
- IVA: 21 %

## L Carpintería, cerrajería, vidrios y protecciones solares

### LG Puertas de garaje

#### LGA De acero

**LGA010** Ud Puerta abatible para garaje, de acero galvanizado.
Puerta abatible de una hoja para garaje, formada por chapa plegada de acero galvanizado de textura acanalada, 200x225 cm, con bastidor de perfiles de acero laminado en frío, soldados entre sí y garras para recibido a obra, con apertura manual.
Incluye: Colocación y montaje del poste de fijación. Instalación de la puerta de garaje. Montaje del sistema de apertura. Montaje del sistema de accionamiento. Repaso y engrase de mecanismos.
Criterio de medición de proyecto: Número de unidades previstas, según documentación gráfica de Proyecto.
Criterio de medición de obra: Se medirá el número de unidades realmente ejecutadas según especificaciones de Proyecto.

| Código | Ud | Descripción | Rendimiento | Precio | Importe |
|---|---|---|---|---|---|
| mt26pga010ab | Ud | Puerta abatible de una hoja para garaje, formada por chapa plegada de acero galvanizado de textura acanalada, 200x225 cm, con bastidor de perfiles de acero laminado en frío, soldados entre sí y garras para recibido a obra, poste de acero cincado para agarre o fijación a obra, juego de herrajes de colgar con pasadores de fijación superior e inferior para la hoja, cerradura y tirador a dos caras. Según UNE-EN 13241-1. (material) | 1 | 846.45 | 846.450 |
| mo020 | h | Oficial 1ª construcción. (mano de obra) | 0.243 | 22.13 | 5.378 |
| mo113 | h | Peón ordinario construcción. (mano de obra) | 0.243 | 20.78 | 5.050 |
| mo018 | h | Oficial 1ª cerrajero. (mano de obra) | 0.567 | 22.42 | 12.712 |
| mo059 | h | Ayudante cerrajero. (mano de obra) | 0.567 | 21.06 | 11.941 |
| % | % | Costes directos complementarios | 2 % | 881.531 | 17.631 |
|  |  | Costes directos |  |  | 899.162 |

## Recursos

**mt26pga010ab** Ud Puerta abatible de una hoja para garaje
Datos técnicos: Coste energético 34.764 MJ; Emisión de CO2 1.656 kg
Residuos:
- embalaje: re170203 Plástico. (componente de residuo); rendimiento 0.229 kg; Código LER 17 02 03; Masa del elemento 1 kg; Volumen 0.001667 m3
- embalaje: re170604 Materiales de aislamiento distintos de los especificados en los códigos 17 06 01 y 17 06 03. (componente de residuo); rendimiento 0.238 kg; Código LER 17 06 04; Masa del elemento 1 kg; Volumen 0.001667 m3
