# Persiana enrollable con cajón (monoblock) "STRUGAL"

- Propiedad del archivo: CYPE Ingenieros S.A.
- Formato: FIEBDC-3/2016
- Programa: Generador de precios de la construcción. CYPE Ingenieros, S.A.
- Fecha: 12/06/2024
- Divisa: EUR
- Costes indirectos: 3 %
- IVA: 21 %

## L Carpintería, cerrajería, vidrios y protecciones solares

### LS Protecciones solares

#### LSP Persianas enrollables

**LSP120** Ud Persiana enrollable con cajón (monoblock) "STRUGAL".
Persiana enrollable de lamas de aluminio perfilado, modelo Perfilada 45 "STRUGAL", de 45 mm de altura, acabado lacado estándar, equipada con eje de 60 mm de diámetro, discos, cápsulas, lama de remate y todos sus accesorios, con cajón incorporado (monoblock) de PVC, modelo Triple Tabique con aislamiento térmico y testeros con tapa embellecedora, de 200x205 mm, de PVC acabado estándar y guías de persiana modelo de aluminio, con rotura de puente térmico, acabado lacado estándar; con permeabilidad al aire clase 4, según UNE-EN 12207 y transmitancia térmica 1,6 W/(m²K); colocado en taller encima de la carpintería de 1200x1200 mm; accionamiento manual mediante cinta y recogedor.
Incluye: Montaje del sistema de accionamiento.
Criterio de medición de proyecto: Número de unidades previstas, según documentación gráfica de Proyecto.
Criterio de medición de obra: Se medirá el número de unidades realmente ejecutadas según especificaciones de Proyecto.

| Código | Ud | Descripción | Rendimiento | Precio | Importe |
|---|---|---|---|---|---|
| mt25pst040ea | m² | Persiana enrollable de lamas de aluminio perfilado, modelo Perfilada 45 "STRUGAL", de 45 mm de altura, acabado lacado estándar, equipada con eje de 60 mm de diámetro, discos, cápsulas, lama de remate y todos sus accesorios, con cajón incorporado (monoblock) de PVC, modelo Triple Tabique con aislamiento térmico y testeros con tapa embellecedora, de 200x205 mm, de PVC acabado estándar y guías de persiana modelo de aluminio, con rotura de puente térmico, acabado lacado estándar; con permeabilidad al aire clase 4, según UNE-EN 12207 y transmitancia térmica 1,6 W/(m²K). Según UNE-EN 13659. (material) | 1.68 | 83.97 | 141.070 |
| mt25pax100a | Ud | Kit para accionamiento manual de persiana, con cinta de color blanco y recogedor. (material) | 1 | 5 | 5.000 |
| mo011 | h | Oficial 1ª montador. (mano de obra) | 0.235 | 22.74 | 5.344 |
| mo080 | h | Ayudante montador. (mano de obra) | 0.235 | 21.02 | 4.940 |
| % | % | Costes directos complementarios | 2 % | 156.354 | 3.127 |
|  |  | Costes directos |  |  | 159.481 |
