# Aislamiento térmico por el exterior de la hoja interior, en fachada de doble hoja de fábrica cara vista

- Propiedad del archivo: CYPE Ingenieros S.A.
- Formato: FIEBDC-3/2016
- Programa: Generador de precios de la construcción. CYPE Ingenieros, S.A.
- Fecha: 23/05/2024
- Divisa: EUR
- Costes indirectos: 3 %
- IVA: 21 %

## N Aislamientos e impermeabilizaciones

### NA Aislamientos térmicos

#### NAF Fachadas y medianerías

**NAF011** m² Aislamiento térmico por el exterior de la hoja interior, en fachada de doble hoja de fábrica cara vista.
Aislamiento térmico por el exterior de la hoja interior, en fachada de doble hoja de fábrica cara vista, con panel rígido de poliestireno expandido, de superficie lisa y mecanizado lateral recto, de 35 mm de espesor, resistencia térmica 1,15 m²K/W, conductividad térmica 0,031 W/(mK). Colocación en obra: a tope, con espuma de poliuretano, sobre distanciadores del mismo material aislante, para mantener el espesor de la cámara de aire. Incluso espuma adhesiva autoexpansiva, elástica, de poliuretano monocomponente para la fijación de los distanciadores a la hoja interior y de los paneles aislantes a los distanciadores.
Incluye: Limpieza y preparación de la superficie del soporte. Replanteo y corte del aislamiento. Colocación de los distanciadores. Colocación del aislamiento. Resolución de puntos singulares.
Criterio de medición de proyecto: Superficie medida según documentación gráfica de Proyecto.
Criterio de medición de obra: Se medirá la superficie realmente ejecutada según especificaciones de Proyecto.

| Código | Ud | Descripción | Rendimiento | Precio | Importe |
|---|---|---|---|---|---|
| mt16pel010acfa | m² | Panel rígido de poliestireno expandido, según UNE-EN 13163, de superficie lisa y mecanizado lateral recto, de 35 mm de espesor, resistencia térmica 1,15 m²K/W, conductividad térmica 0,031 W/(mK), Euroclase E de reacción al fuego según UNE-EN 13501-1, con código de designación EPS-EN 13163-L3-W3-T2-S5-P10-BS150-TR150-DS(N)2-CS(10)90. (material) | 1.05 | 4.48 | 4.704 |
| mt22www040 | Ud | Aerosol de 750 ml de espuma adhesiva autoexpansiva, elástica, de poliuretano monocomponente, de 25 kg/m³ de densidad, conductividad térmica 0,0345 W/(mK), 135% de expansión, elongación hasta rotura 45% y 7 N/cm² de resistencia a tracción, estable de -40°C a 90°C; para aplicar con pistola; según UNE-EN 13165. (material) | 0.05 | 8.37 | 0.419 |
| mo054 | h | Oficial 1ª montador de aislamientos. (mano de obra) | 0.024 | 22.74 | 0.546 |
| mo101 | h | Ayudante montador de aislamientos. (mano de obra) | 0.024 | 21.02 | 0.504 |
| % | % | Costes directos complementarios | 2 % | 6.173 | 0.123 |
|  |  | Costes directos |  |  | 6.296 |

Residuos:
- colocación: mt16pel010acfa; factor de residuo 0.048
- colocación: mt22www040; factor de residuo 0.024

## Recursos

**mt16pel010acfa** m² Panel rígido de poliestireno expandido
Datos técnicos: Coste energético 67.992 MJ; Emisión de CO2 2.390 kg; Código LER 17 06 04; Masa del elemento 0.7 kg; Volumen 0.001167 m3
Residuos:
- embalaje: re170203 Plástico. (componente de residuo); rendimiento 0.024 kg; Código LER 17 02 03; Masa del elemento 1 kg; Volumen 0.001667 m3

**mt22www040** Ud Aerosol de 750 ml de espuma adhesiva autoexpansiva
Datos técnicos: Coste energético 4.178 MJ; Emisión de CO2 0.208 kg; Código LER 17 06 04; Masa del elemento 0.01875 kg; Volumen 0.000031 m3
Residuos:
- embalaje: re150104 Envases metálicos. (componente de residuo); rendimiento 0.15 kg; Código LER 15 01 04; Masa del elemento 1 kg; Volumen 0.001667 m3
