# Aislamiento térmico por el exterior en muro cortina

- Propiedad del archivo: CYPE Ingenieros S.A.
- Formato: FIEBDC-3/2016
- Programa: Generador de precios de la construcción. CYPE Ingenieros, S.A.
- Fecha: 26/05/2024
- Divisa: EUR
- Costes indirectos: 3 %
- IVA: 21 %

## N Aislamientos e impermeabilizaciones

### NA Aislamientos térmicos

#### NAF Fachadas y medianerías

**NAF050** m² Aislamiento térmico por el exterior en muro cortina.
Aislamiento térmico por el exterior en muro cortina, con espuma rígida de poliuretano proyectado de 50 mm de espesor mínimo, 35 kg/m³ de densidad mínima. Colocación en obra: mediante proyección mecánica.
Incluye: Protección de los elementos del entorno que puedan verse afectados durante los trabajos de proyección del poliuretano. Proyección del poliuretano en capas sucesivas. Resolución de puntos singulares.
Criterio de medición de proyecto: Superficie medida según documentación gráfica de Proyecto.
Criterio de medición de obra: Se medirá la superficie realmente ejecutada según especificaciones de Proyecto.

| Código | Ud | Descripción | Rendimiento | Precio | Importe |
|---|---|---|---|---|---|
| mt16pop010bg | m² | Espuma rígida de poliuretano proyectado "in situ", densidad mínima 35 kg/m³, conductividad térmica 0,035 W/(mK) y Euroclase E de reacción al fuego según UNE-EN 13501-1, según UNE-EN 14315-1; para el relleno de cámara de aire de 50 mm de espesor medio, en cerramientos de doble hoja de fábrica. (material) | 1 | 4.91 | 4.910 |
| mq08mpa030 | h | Maquinaria para proyección de productos aislantes. (maquinaria) | 0.1 | 17.08 | 1.708 |
| mo030 | h | Oficial 1ª aplicador de productos aislantes. (mano de obra) | 0.163 | 22.13 | 3.607 |
| mo068 | h | Ayudante aplicador de productos aislantes. (mano de obra) | 0.163 | 21.02 | 3.426 |
| % | % | Costes directos complementarios | 2 % | 13.651 | 0.273 |
|  |  | Costes directos |  |  | 13.924 |

Residuos:
- colocación: mt16pop010bg; factor de residuo 0.024

## Recursos

**mt16pop010bg** m² Espuma rígida de poliuretano proyectado "in situ"
Datos técnicos: Coste energético 252.315 MJ; Emisión de CO2 12.250 kg; Código LER 17 06 04; Masa del elemento 1.75 kg; Volumen 0.002917 m3
