# Aislamiento térmico de frentes de forjado y pilares en fachada, con poliestireno expandido

- Propiedad del archivo: CYPE Ingenieros S.A.
- Formato: FIEBDC-3/2016
- Programa: Generador de precios de la construcción. CYPE Ingenieros, S.A.
- Fecha: 12/05/2024
- Divisa: EUR
- Costes indirectos: 3 %
- IVA: 21 %

## N Aislamientos e impermeabilizaciones

### NA Aislamientos térmicos

#### NAJ Puentes térmicos

**NAJ011** m² Aislamiento térmico de frentes de forjado y pilares en fachada, con poliestireno expandido.
Aislamiento térmico de frentes de forjado y pilares embebidos en el espesor de la fachada, formado por panel rígido de poliestireno expandido, de superficie lisa y mecanizado lateral recto, de 10 mm de espesor y 30 mm de anchura, resistencia térmica 0,65 m²K/W, conductividad térmica 0,032 W/(mK), colocado a tope y fijado con mortero adhesivo a los bloques de hormigón celular.
Incluye: Limpieza y preparación de la superficie soporte. Replanteo y corte del aislante. Aplicación del mortero. Colocación del aislante.
Criterio de medición de proyecto: Superficie medida según documentación gráfica de Proyecto.
Criterio de medición de obra: Se medirá la superficie realmente ejecutada según especificaciones de Proyecto.

| Código | Ud | Descripción | Rendimiento | Precio | Importe |
|---|---|---|---|---|---|
| mt16pel030a | m² | Panel rígido de poliestireno expandido, según UNE-EN 13163, de superficie lisa y mecanizado lateral recto, de 10 mm de espesor y 300 mm de anchura, resistencia térmica 0,65 m²K/W, conductividad térmica 0,032 W/(mK), Euroclase E de reacción al fuego según UNE-EN 13501-1, con código de designación EPS-EN 13163-L3-W3-T2-S5-P10-BS100-DS(N)2-CS(10)60. (material) | 1.05 | 1.65 | 1.733 |
| mt16aaa010 | kg | Mortero adhesivo para fijación de materiales aislantes. (material) | 9 | 0.19 | 1.710 |
| mo054 | h | Oficial 1ª montador de aislamientos. (mano de obra) | 0.15 | 22.74 | 3.411 |
| mo101 | h | Ayudante montador de aislamientos. (mano de obra) | 0.15 | 21.02 | 3.153 |
| % | % | Costes directos complementarios | 2 % | 10.007 | 0.200 |
|  |  | Costes directos |  |  | 10.207 |

Residuos:
- colocación: mt16pel030a; factor de residuo 0.048
- colocación: mt16aaa010 Mortero adhesivo para fijación de materiales aislantes; factor de residuo 0.0189

## Recursos

**mt16pel030a** m² Panel rígido de poliestireno expandido
Datos técnicos: Coste energético 16.107 MJ; Emisión de CO2 0.586 kg; Código LER 17 06 04; Masa del elemento 0.15 kg; Volumen 0.00025 m3
Residuos:
- embalaje: re170203 Plástico. (componente de residuo); rendimiento 0.024 kg; Código LER 17 02 03; Masa del elemento 1 kg; Volumen 0.001667 m3

**mt16aaa010** kg Mortero adhesivo para fijación de materiales aislantes
Datos técnicos: Coste energético 6.411 MJ; Emisión de CO2 0.126 kg; Código LER 17 01 01; Masa del elemento 1 kg; Volumen 0.000667 m3
Residuos:
- embalaje: re150101 Envases de papel y cartón. (componente de residuo); rendimiento 0.011 kg; Código LER 15 01 01; Masa del elemento 1 kg; Volumen 0.001333 m3
- embalaje: re170201 Madera. (componente de residuo); rendimiento 0.018 kg; Código LER 17 02 01; Masa del elemento 1 kg; Volumen 0.000909 m3
