# Aislamiento térmico de suelos flotantes, con poliestireno expandido

- Propiedad del archivo: CYPE Ingenieros S.A.
- Formato: FIEBDC-3/2016
- Programa: Generador de precios de la construcción. CYPE Ingenieros, S.A.
- Fecha: 18/05/2024
- Divisa: EUR
- Costes indirectos: 3 %
- IVA: 21 %

## N Aislamientos e impermeabilizaciones

### NA Aislamientos térmicos

#### NAL Suelos flotantes

**NAL036** m² Aislamiento térmico de suelos flotantes, con poliestireno expandido.
Aislamiento térmico de suelos flotantes, formado por panel rígido de poliestireno expandido, de superficie lisa y mecanizado lateral recto, de 20 mm de espesor, resistencia térmica 0,7 m²K/W, conductividad térmica 0,029 W/(mK), colocado a tope, simplemente apoyado, cubierto con film de polietileno de 0,2 mm de espesor y desolidarización perimetral realizada con el mismo material aislante, preparado para recibir una base de pavimento de mortero u hormigón. Incluso cinta autoadhesiva para sellado de juntas.
Incluye: Limpieza y preparación de la superficie soporte. Replanteo y corte del aislamiento. Colocación del aislamiento. Colocación del film de polietileno. Sellado de juntas del film de polietileno.
Criterio de medición de proyecto: Superficie medida según documentación gráfica de Proyecto.
Criterio de medición de obra: Se medirá la superficie realmente ejecutada según especificaciones de Proyecto.

| Código | Ud | Descripción | Rendimiento | Precio | Importe |
|---|---|---|---|---|---|
| mt16pel010aacj | m² | Panel rígido de poliestireno expandido, según UNE-EN 13163, de superficie lisa y mecanizado lateral recto, de 20 mm de espesor, resistencia térmica 0,7 m²K/W, conductividad térmica 0,029 W/(mK), Euroclase E de reacción al fuego según UNE-EN 13501-1, con código de designación EPS-EN 13163-L3-W3-T2-S5-P10-BS250-TR200-DS(N)2-CS(10)150. (material) | 1.1 | 2.86 | 3.146 |
| mt16png010d | m² | Film de polietileno de 0,2 mm de espesor y 184 g/m² de masa superficial. (material) | 1.1 | 0.41 | 0.451 |
| mt16aaa030 | m | Cinta autoadhesiva para sellado de juntas. (material) | 0.4 | 0.3 | 0.120 |
| mo054 | h | Oficial 1ª montador de aislamientos. (mano de obra) | 0.08 | 22.74 | 1.819 |
| mo101 | h | Ayudante montador de aislamientos. (mano de obra) | 0.08 | 21.02 | 1.682 |
| % | % | Costes directos complementarios | 2 % | 7.218 | 0.144 |
|  |  | Costes directos |  |  | 7.362 |

Residuos:
- colocación: mt16pel010aacj; factor de residuo 0.048
- colocación: mt16png010d Film de polietileno de 0,2 mm de espesor y 184 g/m² de masa superficial; factor de residuo 0.06
- colocación: mt16aaa030 Cinta autoadhesiva para sellado de juntas; factor de residuo 0.07

## Recursos

**mt16pel010aacj** m² Panel rígido de poliestireno expandido
Datos técnicos: Coste energético 39.849 MJ; Emisión de CO2 1.415 kg; Código LER 17 06 04; Masa del elemento 0.4 kg; Volumen 0.000667 m3
Residuos:
- embalaje: re170203 Plástico. (componente de residuo); rendimiento 0.024 kg; Código LER 17 02 03; Masa del elemento 1 kg; Volumen 0.001667 m3

**mt16png010d** m² Film de polietileno de 0,2 mm de espesor y 184 g/m² de masa superficial
Datos técnicos: Coste energético 27.540 MJ; Emisión de CO2 1.010 kg; Código LER 17 06 04; Masa del elemento 0.184 kg; Volumen 0.000307 m3
Residuos:
- embalaje: re170203 Plástico; rendimiento 0.024 kg

**mt16aaa030** m Cinta autoadhesiva para sellado de juntas
Datos técnicos: Coste energético 0.339 MJ; Emisión de CO2 0.017 kg; Código LER 17 06 04; Masa del elemento 0.0025 kg; Volumen 0.000004 m3
Residuos:
- embalaje: re170203 Plástico; rendimiento 0.001 kg
