# Aislamiento térmico por el exterior de cubiertas inclinadas, sobre soporte continuo de hormigón

- Propiedad del archivo: CYPE Ingenieros S.A.
- Formato: FIEBDC-3/2016
- Programa: Generador de precios de la construcción. CYPE Ingenieros, S.A.
- Fecha: 04/05/2024
- Divisa: EUR
- Costes indirectos: 3 %
- IVA: 21 %

## N Aislamientos e impermeabilizaciones

### NA Aislamientos térmicos

#### NAN Cubiertas inclinadas

**NAN020** m² Aislamiento térmico por el exterior de cubiertas inclinadas, sobre soporte continuo de hormigón.
Aislamiento térmico por el exterior de cubiertas inclinadas, sobre soporte continuo de hormigón, formado por: espuma rígida de poliuretano con una densidad mínima de 35 kg/m³ y 30 mm de espesor medio mínimo, fabricada "in situ" y proyectada sobre el forjado de cubierta, recubierta posteriormente con una capa de regularización de mortero de cemento, industrial, M-5.
Incluye: Limpieza del soporte. Proyección de la espuma de poliuretano.
Criterio de medición de proyecto: Superficie medida según documentación gráfica de Proyecto.
Criterio de medición de obra: Se medirá la superficie realmente ejecutada según especificaciones de Proyecto.

| Código | Ud | Descripción | Rendimiento | Precio | Importe |
|---|---|---|---|---|---|
| mt16poc010b | m² | Espuma rígida de poliuretano proyectado "in situ", densidad mínima 35 kg/m³, espesor medio mínimo 30 mm, aplicado en cubiertas inclinadas, según UNE-EN 14315-1. (material) | 1.05 | 6.01 | 6.311 |
| mq08mpa030 | h | Maquinaria para proyección de productos aislantes. (maquinaria) | 0.1 | 17.08 | 1.708 |
| mo030 | h | Oficial 1ª aplicador de productos aislantes. (mano de obra) | 0.095 | 22.13 | 2.102 |
| mo068 | h | Ayudante aplicador de productos aislantes. (mano de obra) | 0.095 | 21.02 | 1.997 |
| % | % | Costes directos complementarios | 2 % | 12.118 | 0.242 |
|  |  | Costes directos |  |  | 12.360 |

Residuos:
- colocación: mt16poc010b; factor de residuo 0.0230238

## Recursos

**mt16poc010b** m² Espuma rígida de poliuretano proyectado "in situ"
Datos técnicos: Coste energético 151.389 MJ; Emisión de CO2 7.350 kg; Código LER 17 06 04; Masa del elemento 1.05 kg; Volumen 0.00175 m3
