# Aislamiento térmico por el interior de cubiertas inclinadas sobre espacio no habitable

- Propiedad del archivo: CYPE Ingenieros S.A.
- Formato: FIEBDC-3/2016
- Programa: Generador de precios de la construcción. CYPE Ingenieros, S.A.
- Fecha: 28/05/2024
- Divisa: EUR
- Costes indirectos: 3 %
- IVA: 21 %

## N Aislamientos e impermeabilizaciones

### NA Aislamientos térmicos

#### NAN Cubiertas inclinadas

**NAN120** m² Aislamiento térmico por el interior de cubiertas inclinadas sobre espacio no habitable.
Aislamiento térmico por el interior de cubiertas inclinadas sobre espacio no habitable, con espuma rígida de poliuretano proyectado "in situ", densidad mínima 50 kg/m³, espesor medio mínimo 30 mm.
Incluye: Limpieza del supradós del forjado. Proyección de la espuma de poliuretano.
Criterio de medición de proyecto: Superficie medida según documentación gráfica de Proyecto.
Criterio de medición de obra: Se medirá la superficie realmente ejecutada según especificaciones de Proyecto.

| Código | Ud | Descripción | Rendimiento | Precio | Importe |
|---|---|---|---|---|---|
| mt16poc010q | m² | Espuma rígida de poliuretano proyectado "in situ", densidad mínima 50 kg/m³, espesor medio mínimo 30 mm, aplicado en cubiertas inclinadas, según UNE-EN 14315-1. (material) | 1.1 | 6.91 | 7.601 |
| mq08mpa030 | h | Maquinaria para proyección de productos aislantes. (maquinaria) | 0.1 | 17.08 | 1.708 |
| mo030 | h | Oficial 1ª aplicador de productos aislantes. (mano de obra) | 0.095 | 22.13 | 2.102 |
| mo068 | h | Ayudante aplicador de productos aislantes. (mano de obra) | 0.095 | 21.02 | 1.997 |
| % | % | Costes directos complementarios | 2 % | 13.408 | 0.268 |
|  |  | Costes directos |  |  | 13.676 |

Residuos:
- colocación: mt16poc010q; factor de residuo 0.021584

## Recursos

**mt16poc010q** m² Espuma rígida de poliuretano proyectado "in situ"
Datos técnicos: Coste energético 216.270 MJ; Emisión de CO2 10.500 kg; Código LER 17 06 04; Masa del elemento 1.5 kg; Volumen 0.0025 m3
