# Aislamiento térmico por el interior de cubiertas inclinadas de estructura de madera, sobre espacio habitable. Sistema Vario "ISOVER"

- Propiedad del archivo: CYPE Ingenieros S.A.
- Formato: FIEBDC-3/2016
- Programa: Generador de precios de la construcción. CYPE Ingenieros, S.A.
- Fecha: 15/05/2024
- Divisa: EUR
- Costes indirectos: 3 %
- IVA: 21 %

## N Aislamientos e impermeabilizaciones

### NA Aislamientos térmicos

#### NAN Cubiertas inclinadas

**NAN220** m² Aislamiento térmico por el interior de cubiertas inclinadas de estructura de madera, sobre espacio habitable. Sistema Vario "ISOVER".
Aislamiento térmico por el interior de cubiertas inclinadas de estructura de madera, sobre espacio habitable, con panel semirrígido de lana mineral, Geowall 37 "ISOVER", según UNE-EN 13162, no revestido, de 80 mm de espesor, resistencia térmica 2,16 m²K/W, conductividad térmica 0,037 W/(mK). Incluso lámina de difusión variable de poliamida, con armadura de polipropileno, Vario KM Duplex UV "ISOVER", formada por un film de poliamida con un velo no tejido en su dorso, de 200 µm de espesor, cinta autoadhesiva Vario KB1 "ISOVER", para sellado de juntas y cartucho de sellador de juntas, Vario Double Fit "ISOVER", de 350 ml, para la estanqueidad periférica de barreras de vapor.
Incluye: Corte y preparación del aislamiento. Colocación del aislamiento. Colocación de la lámina para el control del vapor. Colocación de la cinta adhesiva. Aplicación del adhesivo de sellado.
Criterio de medición de proyecto: Superficie medida según documentación gráfica de Proyecto.
Criterio de medición de obra: Se medirá la superficie realmente ejecutada según especificaciones de Proyecto.

| Código | Ud | Descripción | Rendimiento | Precio | Importe |
|---|---|---|---|---|---|
| mt16lri010fo | m² | Panel semirrígido de lana mineral, Geowall 37 "ISOVER", según UNE-EN 13162, no revestido, de 80 mm de espesor, resistencia térmica 2,16 m²K/W, conductividad térmica 0,037 W/(mK), coeficiente de absorción acústica medio 0,9 para una frecuencia de 500 Hz y Euroclase A1 de reacción al fuego según UNE-EN 13501-1. (material) | 1.05 | 7 | 7.350 |
| mt15qso010a | m² | Lámina de difusión variable de poliamida, con armadura de polipropileno, Vario KM Duplex UV "ISOVER", de 0,2 mm de espesor, de 0,3 a 5 m de espesor de aire equivalente frente a la difusión de vapor de agua, según UNE-EN 1931, Euroclase E de reacción al fuego según UNE-EN 13501-1; suministrada en rollos de 1,50x50 m. (material) | 1.1 | 3.9 | 4.290 |
| mt15qso030a | m | Cinta autoadhesiva Vario KB1 "ISOVER", para sellado de juntas. (material) | 1.1 | 1.2 | 1.320 |
| mt15qso020a | Ud | Cartucho de sellador de juntas, Vario Double Fit "ISOVER", de 350 ml, para la estanqueidad periférica de barreras de vapor. (material) | 0.06 | 10.15 | 0.609 |
| mo054 | h | Oficial 1ª montador de aislamientos. (mano de obra) | 0.16 | 22.74 | 3.638 |
| mo101 | h | Ayudante montador de aislamientos. (mano de obra) | 0.215 | 21.02 | 4.519 |
| % | % | Costes directos complementarios | 2 % | 21.726 | 0.435 |
|  |  | Costes directos |  |  | 22.161 |

Residuos:
- colocación: mt16lri010fo; factor de residuo 0.048
- colocación: mt15qso010a; factor de residuo 0.035
- colocación: mt15qso030a Cinta autoadhesiva Vario KB1 "ISOVER", para sellado de juntas; factor de residuo 0.0275
- colocación: mt15qso020a; factor de residuo 0.03

## Recursos

**mt16lri010fo** m² Panel semirrígido de lana mineral
Datos técnicos: Coste energético 45.813 MJ; Emisión de CO2 3.219 kg; Código LER 17 06 04; Masa del elemento 3.2 kg; Volumen 0.005333 m3
Residuos:
- embalaje: re170203 Plástico. (componente de residuo); rendimiento 0.024 kg; Código LER 17 02 03; Masa del elemento 1 kg; Volumen 0.001667 m3

**mt15qso010a** m² Lámina de difusión variable de poliamida
Datos técnicos: Coste energético 11.044 MJ; Emisión de CO2 0.548 kg; Código LER 17 06 04; Masa del elemento 0.08 kg; Volumen 0.000133 m3
Residuos:
- embalaje: re170203 Plástico; rendimiento 0.034 kg

**mt15qso030a** m Cinta autoadhesiva Vario KB1 "ISOVER", para sellado de juntas
Datos técnicos: Coste energético 0.194 MJ; Emisión de CO2 0.010 kg; Código LER 17 02 03; Masa del elemento 0.002 kg; Volumen 0.000003 m3

**mt15qso020a** Ud Cartucho de sellador de juntas
Datos técnicos: Coste energético 53.618 MJ; Emisión de CO2 2.261 kg; Código LER 17 09 04; Masa del elemento 0.396 kg; Volumen 0.000264 m3
Residuos:
- embalaje: re170203 Plástico; rendimiento 0.2 kg
