# Aislamiento térmico por el exterior en fachada ventilada

- Propiedad del archivo: CYPE Ingenieros S.A.
- Formato: FIEBDC-3/2016
- Programa: Generador de precios de la construcción. CYPE Ingenieros, S.A.
- Fecha: 17/06/2024
- Divisa: EUR
- Costes indirectos: 3 %
- IVA: 21 %

## N Aislamientos e impermeabilizaciones

### NA Aislamientos térmicos

#### NAQ Fachadas ventiladas

**NAQ010** m² Aislamiento térmico por el exterior en fachada ventilada.
Aislamiento térmico por el exterior en fachada ventilada, con panel de vidrio celular, de 40 mm de espesor, según UNE-EN 13167, resistencia térmica 1,05 m²K/W, conductividad térmica 0,038 W/(mK) y Euroclase A1 de reacción al fuego según UNE-EN 13501-1. Colocación en obra: a tope, con mortero adhesivo.
Incluye: Replanteo y corte del aislamiento. Aplicación del adhesivo. Colocación del aislamiento. Fijación del aislamiento. Resolución de puntos singulares.
Criterio de medición de proyecto: Superficie medida según documentación gráfica de Proyecto.
Criterio de medición de obra: Se medirá la superficie realmente ejecutada según especificaciones de Proyecto.

| Código | Ud | Descripción | Rendimiento | Precio | Importe |
|---|---|---|---|---|---|
| mt16aaa060 | kg | Mortero adhesivo para fijación de paneles aislantes de vidrio celular. (material) | 3 | 3.03 | 9.090 |
| mt16pvi010a | m² | Panel de vidrio celular, de 40 mm de espesor, según UNE-EN 13167, resistencia térmica 1,05 m²K/W, conductividad térmica 0,038 W/(mK) y Euroclase A1 de reacción al fuego según UNE-EN 13501-1, capacidad de absorción de agua a corto plazo <=1 kg/m² y factor de resistencia a la difusión del vapor de agua 1. (material) | 1.05 | 34.42 | 36.141 |
| mo054 | h | Oficial 1ª montador de aislamientos. (mano de obra) | 0.072 | 22.74 | 1.637 |
| mo101 | h | Ayudante montador de aislamientos. (mano de obra) | 0.036 | 21.02 | 0.757 |
| % | % | Costes directos complementarios | 2 % | 47.625 | 0.953 |
|  |  | Costes directos |  |  | 48.578 |

Residuos:
- colocación: mt16aaa060 Mortero adhesivo para fijación de paneles aislantes de vidrio celular; factor de residuo 0.0063
- colocación: mt16pvi010a; factor de residuo 0.03

## Recursos

**mt16aaa060** kg Mortero adhesivo para fijación de paneles aislantes de vidrio celular
Datos técnicos: Coste energético 6.644 MJ; Emisión de CO2 0.130 kg; Código LER 17 01 01; Masa del elemento 1 kg; Volumen 0.000667 m3
Residuos:
- embalaje: re150101 Envases de papel y cartón. (componente de residuo); rendimiento 0.012 kg; Código LER 15 01 01; Masa del elemento 1 kg; Volumen 0.001333 m3
- embalaje: re170201 Madera. (componente de residuo); rendimiento 0.019 kg; Código LER 17 02 01; Masa del elemento 1 kg; Volumen 0.000909 m3
- embalaje: re170203 Plástico. (componente de residuo); rendimiento 0.001 kg; Código LER 17 02 03; Masa del elemento 1 kg; Volumen 0.001667 m3

**mt16pvi010a** m² Panel de vidrio celular
Datos técnicos: Coste energético 141.694 MJ; Emisión de CO2 5.964 kg; Código LER 17 06 04; Masa del elemento 4 kg; Volumen 0.006667 m3
Residuos:
- embalaje: re170203 Plástico; rendimiento 0.034 kg
