# Aislamiento térmico por el exterior en fachada para sistemas ETICS

- Propiedad del archivo: CYPE Ingenieros S.A.
- Formato: FIEBDC-3/2016
- Programa: Generador de precios de la construcción. CYPE Ingenieros, S.A.
- Fecha: 02/05/2024
- Divisa: EUR
- Costes indirectos: 3 %
- IVA: 21 %

## N Aislamientos e impermeabilizaciones

### NA Aislamientos térmicos

#### NAS Sistemas ETICS de aislamiento exterior de fachadas

**NAS010** m² Aislamiento térmico por el exterior en fachada para sistemas ETICS.
Aislamiento térmico por el exterior en fachada para sistemas ETICS, formado por panel rígido de poliestireno expandido, según UNE-EN 13163, de superficie lisa y mecanizado lateral recto, de color blanco, de 140 mm de espesor, con resistencia al envejecimiento y permeable al vapor de agua, resistencia térmica 3,68 m²K/W, conductividad térmica 0,038 W/(mK), colocado a tope y fijado con mortero adhesivo y fijaciones mecánicas.
Criterio de valoración económica: El precio no incluye la capa de regularización ni la capa de acabado.
Incluye: Limpieza y preparación de la superficie soporte. Replanteo y corte del aislamiento. Aplicación del adhesivo. Colocación del aislamiento. Fijación del aislamiento. Resolución de puntos singulares.
Criterio de medición de proyecto: Superficie medida según documentación gráfica de Proyecto.
Criterio de medición de obra: Se medirá la superficie realmente ejecutada según especificaciones de Proyecto.

| Código | Ud | Descripción | Rendimiento | Precio | Importe |
|---|---|---|---|---|---|
| mt16aaa010 | kg | Mortero adhesivo para fijación de materiales aislantes. (material) | 4 | 0.19 | 0.760 |
| mt16pep010aj | m² | Panel rígido de poliestireno expandido, según UNE-EN 13163, de superficie lisa y mecanizado lateral recto, de color blanco, de 140 mm de espesor, con resistencia al envejecimiento y permeable al vapor de agua, resistencia térmica 3,68 m²K/W, conductividad térmica 0,038 W/(mK), Euroclase E de reacción al fuego según UNE-EN 13501-1. (material) | 1.05 | 21.54 | 22.617 |
| mt16aaa021a | Ud | Taco de expansión y clavo de polipropileno, con aro de estanqueidad, para fijación mecánica de paneles aislantes. (material) | 6 | 0.08 | 0.480 |
| mo054 | h | Oficial 1ª montador de aislamientos. (mano de obra) | 0.1 | 22.74 | 2.274 |
| mo101 | h | Ayudante montador de aislamientos. (mano de obra) | 0.1 | 21.02 | 2.102 |
| % | % | Costes directos complementarios | 2 % | 28.233 | 0.565 |
|  |  | Costes directos |  |  | 28.798 |

Residuos:
- colocación: mt16aaa010 Mortero adhesivo para fijación de materiales aislantes; factor de residuo 0.0189
- colocación: mt16pep010aj; factor de residuo 0.024

## Recursos

**mt16aaa010** kg Mortero adhesivo para fijación de materiales aislantes
Datos técnicos: Coste energético 6.411 MJ; Emisión de CO2 0.126 kg; Código LER 17 01 01; Masa del elemento 1 kg; Volumen 0.000667 m3
Residuos:
- embalaje: re150101 Envases de papel y cartón. (componente de residuo); rendimiento 0.011 kg; Código LER 15 01 01; Masa del elemento 1 kg; Volumen 0.001333 m3
- embalaje: re170201 Madera. (componente de residuo); rendimiento 0.018 kg; Código LER 17 02 01; Masa del elemento 1 kg; Volumen 0.000909 m3

**mt16pep010aj** m² Panel rígido de poliestireno expandido
Datos técnicos: Coste energético 265.962 MJ; Emisión de CO2 9.264 kg; Código LER 17 06 04; Masa del elemento 2.8 kg; Volumen 0.004667 m3
Residuos:
- embalaje: re170203 Plástico. (componente de residuo); rendimiento 0.034 kg; Código LER 17 02 03; Masa del elemento 1 kg; Volumen 0.001667 m3

**mt16aaa021a** Ud Taco de expansión y clavo de polipropileno, con aro de estanqueidad, para fijación mecánica de paneles aislantes
Datos técnicos: Coste energético 0.968 MJ; Emisión de CO2 0.090 kg
Residuos:
- embalaje: re150101 Envases de papel y cartón; rendimiento 0.072 kg
