# Lucernario transitable de baldosas de vidrio moldeado

- Propiedad del archivo: CYPE Ingenieros S.A.
- Formato: FIEBDC-3/2016
- Programa: Generador de precios de la construcción. CYPE Ingenieros, S.A.
- Fecha: 18/05/2024
- Divisa: EUR
- Costes indirectos: 3 %
- IVA: 21 %

## Q Cubiertas

### QL Lucernarios

#### QLH De baldosas de vidrio moldeado

**QLH010** m² Lucernario transitable de baldosas de vidrio moldeado.
Formación de lucernario transitable constituido por baldosas de vidrio moldeado liso, incoloro, 190x190x80 mm, para tráfico peatonal, con juntas perimetrales y juntas entre piezas realizadas con hormigón HA-25/AC/12/XC3, Ecopact Agilia Horizontal, de bajo contenido en carbono "HOLCIM", fabricado en central, y vertido con cubilote, y acero UNE-EN 10080 B 500 S, con una cuantía aproximada de 1 kg/m² como armadura inferior y superior; montaje y desmontaje del sistema de encofrado. Incluso bandas perimetrales para juntas de dilatación y antideslizamiento y sellado de juntas perimetrales con silicona. Totalmente acabado.
Incluye: Montaje del sistema de encofrado. Replanteo de las piezas. Colocación de las bandas perimetrales. Colocación de las baldosas de vidrio. Colocación de las armaduras con separadores homologados. Humectación del encofrado. Vertido del hormigón. Curado del hormigón. Sellado de las juntas perimetrales. Desmontaje del sistema de encofrado.
Criterio de medición de proyecto: Superficie medida según documentación gráfica de Proyecto.
Criterio de medición de obra: Se medirá la superficie realmente ejecutada según especificaciones de Proyecto.

| Código | Ud | Descripción | Rendimiento | Precio | Importe |
|---|---|---|---|---|---|
| mt21vmp010e | Ud | Baldosa de vidrio moldeado liso, incoloro, 190x190x80 mm, para suelos con tráfico peatonal. (material) | 21 | 9.07 | 190.470 |
| mt10hal010e | m³ | Hormigón HA-25/AC/12/XC3, Ecopact Agilia Horizontal, de bajo contenido en carbono "HOLCIM", fabricado en central. (material) | 0.019 | 166.25 | 3.159 |
| mt07aco010g | kg | Acero en barras corrugadas, UNE-EN 10080 B 500 S, suministrado en obra en barras sin elaborar, de varios diámetros. (material) | 1 | 1.22 | 1.220 |
| mt07aco020c | Ud | Separador homologado para vigas. (material) | 4 | 0.09 | 0.360 |
| mt50spa052b | m | Tablón de madera de pino, de 20x7,2 cm. (material) | 0.02 | 6.32 | 0.126 |
| mt50spa101 | kg | Clavos de acero. (material) | 0.03 | 1.87 | 0.056 |
| mt50spa081a | Ud | Puntal metálico telescópico, de hasta 3 m de altura. (material) | 0.001 | 19.25 | 0.019 |
| mt15sja025b | Ud | Cartucho de silicona acética monocomponente, antimoho, color transparente, de 310 ml. (material) | 0.5 | 6.73 | 3.365 |
| mt21vva022b | Ud | Material auxiliar para la colocación de baldosas de vidrio moldeado. (material) | 1 | 0.95 | 0.950 |
| mo020 | h | Oficial 1ª construcción. (mano de obra) | 1.937 | 22.13 | 42.866 |
| mo113 | h | Peón ordinario construcción. (mano de obra) | 1.537 | 20.78 | 31.939 |
| % | % | Costes directos complementarios | 2 % | 274.530 | 5.491 |
|  |  | Costes directos |  |  | 280.021 |

Residuos:
- colocación: mt21vmp010e Baldosa de vidrio moldeado liso, incoloro, 190x190x80 mm, para suelos con tráfico peatonal; factor de residuo 0.00708926
- colocación: mt07aco010g Acero en barras corrugadas, UNE-EN 10080 B 500 S, suministrado en obra en barras sin elaborar, de varios diámetros; factor de residuo 0.0075
- colocación: mt50spa052b Tablón de madera de pino, de 20x7,2 cm; factor de residuo 1
- colocación: mt50spa101 Clavos de acero; factor de residuo 0.0045
- colocación: mt50spa081a Puntal metálico telescópico, de hasta 3 m de altura; factor de residuo 1
- colocación: mt15sja025b Cartucho de silicona acética monocomponente, antimoho, color transparente, de 310 ml; factor de residuo 0.06

## Recursos

**mt21vmp010e** Ud Baldosa de vidrio moldeado liso, incoloro, 190x190x80 mm, para suelos con tráfico peatonal
Datos técnicos: Coste energético 44.283 MJ; Emisión de CO2 2.977 kg; Código LER 17 02 02; Masa del elemento 2.7 kg; Volumen 0.0027 m3
Residuos:
- embalaje: re170201 Madera. (componente de residuo); rendimiento 0.028 kg; Código LER 17 02 01; Masa del elemento 1 kg; Volumen 0.000909 m3
- embalaje: re170203 Plástico. (componente de residuo); rendimiento 0.001 kg; Código LER 17 02 03; Masa del elemento 1 kg; Volumen 0.001667 m3

**mt10hal010e** m³ Hormigón HA-25/AC/12/XC3, Ecopact Agilia Horizontal, de bajo contenido en carbono "HOLCIM", fabricado en central
Datos técnicos: Coste energético 2277.000 MJ; Emisión de CO2 184.000 kg; Código LER 17 01 01; Masa del elemento 2300 kg; Volumen 1.533333 m3

**mt07aco010g** kg Acero en barras corrugadas, UNE-EN 10080 B 500 S, suministrado en obra en barras sin elaborar, de varios diámetros
Datos técnicos: Coste energético 9.830 MJ; Emisión de CO2 0.510 kg; Código LER 17 04 05; Masa del elemento 1 kg; Volumen 0.000476 m3

**mt07aco020c** Ud Separador homologado para vigas
Datos técnicos: Coste energético 1.105 MJ; Emisión de CO2 0.114 kg
Residuos:
- embalaje: re150101 Envases de papel y cartón. (componente de residuo); rendimiento 0.072 kg; Código LER 15 01 01; Masa del elemento 1 kg; Volumen 0.001333 m3

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt15sja025b** Ud Cartucho de silicona acética monocomponente, antimoho, color transparente, de 310 ml
Datos técnicos: Coste energético 87.088 MJ; Emisión de CO2 3.667 kg; Código LER 17 09 04; Masa del elemento 0.45 kg; Volumen 0.0003 m3
Residuos:
- embalaje: re170203 Plástico; rendimiento 0.1 kg
