# Encuentro de la cubierta "PROJAR" con sumidero con caja de registro. Impermeabilización con láminas asfálticas

- Propiedad del archivo: CYPE Ingenieros S.A.
- Formato: FIEBDC-3/2016
- Programa: Generador de precios de la construcción. CYPE Ingenieros, S.A.
- Fecha: 25/05/2024
- Divisa: EUR
- Costes indirectos: 3 %
- IVA: 21 %

## Q Cubiertas

### QV Sistemas de cubiertas verdes

#### QVP Puntos singulares

**QVP020** Ud Encuentro de la cubierta "PROJAR" con sumidero con caja de registro. Impermeabilización con láminas asfálticas.
Encuentro de cubierta plana transitable, no ventilada, ajardinada extensiva, tipo convencional, sistema Projar Flora "PROJAR", con sumidero de salida vertical con caja de registro, realizando un rebaje en el soporte alrededor del sumidero, en el que se recibirá la impermeabilización formada por: pieza de refuerzo de lámina de betún modificado con elastómero SBS, LBM(SBS)-40-FP, con armadura de fieltro de poliéster no tejido de 160 g/m², de superficie no protegida, totalmente adherida al soporte con soplete, previa imprimación con emulsión asfáltica aniónica con cargas tipo EB, y colocación de sumidero de caucho EPDM, de salida vertical, de 110 mm de diámetro, íntegramente adherido a la pieza de refuerzo anterior con soplete y protegido por caja de registro, modelo BASQUET QB-10 "PROJAR", de polipropileno resistente a los rayos ultravioleta (UV), color gris claro, de 400x400 mm y 100 mm de altura, tapa del mismo material con rejilla de acero inoxidable y patas de apoyo en las esquinas para permitir el paso del agua procedente de la cubierta apoyada sobre la capa drenante de la cubierta. Incluso cantos rodados para el relleno del espacio situado sobre las alas de la caja de registro.
Incluye: Replanteo. Ejecución de rebaje del soporte alrededor del sumidero. Limpieza y preparación de la superficie. Aplicación de la emulsión asfáltica. Colocación de la pieza de refuerzo. Colocación del sumidero. Colocación de la caja de registro. Relleno con cantos rodados del espacio situado alrededor de la caja de registro.
Criterio de medición de proyecto: Número de unidades previstas, según documentación gráfica de Proyecto.
Criterio de medición de obra: Se medirá el número de unidades realmente ejecutadas según especificaciones de Proyecto.

| Código | Ud | Descripción | Rendimiento | Precio | Importe |
|---|---|---|---|---|---|
| mt14iea020c | kg | Emulsión asfáltica aniónica con cargas tipo EB, según UNE 104231. (material) | 0.3 | 3.3 | 0.990 |
| mt14lba010g | m² | Lámina de betún modificado con elastómero SBS, LBM(SBS)-40-FP, de 3,5 mm de espesor, masa nominal 4 kg/m², con armadura de fieltro de poliéster no tejido de 160 g/m², de superficie no protegida. Según UNE-EN 13707. (material) | 1.05 | 6.93 | 7.277 |
| mt15acc050ad | Ud | Sumidero de caucho EPDM, de salida vertical, de 110 mm de diámetro. (material) | 1 | 6.74 | 6.740 |
| mt14lbp110a | Ud | Caja de registro, modelo BASQUET QB-10 "PROJAR", de polipropileno resistente a los rayos ultravioleta (UV), color gris claro, de 400x400 mm y 100 mm de altura, tapa del mismo material con rejilla de acero inoxidable y patas de apoyo en las esquinas para permitir el paso del agua procedente de la cubierta; para el registro de elemento de evacuación vertical. (material) | 1 | 67.91 | 67.910 |
| mt01arc010 | t | Cantos rodados lavados, de granulometría comprendida entre 16 y 32 mm. (material) | 0.18 | 21.65 | 3.897 |
| mo020 | h | Oficial 1ª construcción. (mano de obra) | 0.117 | 22.13 | 2.589 |
| mo113 | h | Peón ordinario construcción. (mano de obra) | 0.117 | 20.78 | 2.431 |
| mo029 | h | Oficial 1ª aplicador de láminas impermeabilizantes. (mano de obra) | 0.32 | 22.13 | 7.082 |
| mo067 | h | Ayudante aplicador de láminas impermeabilizantes. (mano de obra) | 0.32 | 21.02 | 6.726 |
| mo008 | h | Oficial 1ª fontanero. (mano de obra) | 0.33 | 22.74 | 7.504 |
| % | % | Costes directos complementarios | 2 % | 113.146 | 2.263 |
|  |  | Costes directos |  |  | 115.409 |

Residuos:
- colocación: mt14iea020c Emulsión asfáltica aniónica con cargas tipo EB, según UNE 104231; factor de residuo 0.007
- colocación: mt14lba010g; factor de residuo 0.0649432
- colocación: mt01arc010 Cantos rodados lavados, de granulometría comprendida entre 16 y 32 mm; factor de residuo 0.0039739

## Recursos

**mt14iea020c** kg Emulsión asfáltica aniónica con cargas tipo EB, según UNE 104231
Datos técnicos: Coste energético 31.940 MJ; Emisión de CO2 0.230 kg; Código LER 17 03 02; Masa del elemento 1 kg; Volumen 0.001 m3

**mt14lba010g** m² Lámina de betún modificado con elastómero SBS
Datos técnicos: Coste energético 233.484 MJ; Emisión de CO2 6.574 kg; Código LER 17 03 02; Masa del elemento 4 kg; Volumen 0.004 m3
Residuos:
- embalaje: re170203 Plástico. (componente de residuo); rendimiento 0.053 kg; Código LER 17 02 03; Masa del elemento 1 kg; Volumen 0.001667 m3

**mt14lbp110a** Ud Caja de registro
Datos técnicos: Coste energético 138.505 MJ; Emisión de CO2 4.397 kg
Residuos:
- embalaje: re150101 Envases de papel y cartón. (componente de residuo); rendimiento 0.072 kg; Código LER 15 01 01; Masa del elemento 1 kg; Volumen 0.001333 m3

**mt01arc010** t Cantos rodados lavados, de granulometría comprendida entre 16 y 32 mm
Datos técnicos: Coste energético 75.000 MJ; Emisión de CO2 4.000 kg; Código LER 01 04 08; Masa del elemento 1000 kg; Volumen 0.666667 m3
