# Revestimiento de escalera de terrazo

- Propiedad del archivo: CYPE Ingenieros S.A.
- Formato: FIEBDC-3/2016
- Programa: Generador de precios de la construcción. CYPE Ingenieros, S.A.
- Fecha: 25/05/2024
- Divisa: EUR
- Costes indirectos: 3 %
- IVA: 21 %

## R Revestimientos y trasdosados

### RE Escaleras

#### REC De terrazo

**REC010** Ud Revestimiento de escalera de terrazo.
Revestimiento de escalera de ida y vuelta, de dos tramos rectos con meseta intermedia con 17 peldaños de 100 cm de anchura mediante el montaje de los siguientes elementos: peldañeado formado por peldaño prefabricado de terrazo, en "L", para interiores, uso normal, micrograno (menor o igual a 6 mm), color Rojo Alicante, longitud hasta 110 cm, con profundidad de huella de 23-32 cm y altura de contrahuella de 13-20 cm, pulido en fábrica, según UNE-EN 13748-1 de entre 3 y 5 cm de espesor, cara y cantos pulidos; zanquín de terrazo micrograno (menor o igual a 6 mm), color Rojo Alicante, de una pieza a montacaballo, colocado en un lateral, recibido todo ello con mortero de cemento M-5, con arena de miga, sobre un peldañeado previo (no incluido en este precio). Incluso revestimiento de mesetas y rejuntado con la misma tonalidad de las piezas.
Incluye: Replanteo y trazado de peldaños. Corte de las piezas y formación de encajes en esquinas y rincones. Humectación del peldañeado. Colocación con mortero del primer peldaño. Tendido de cordeles. Colocación de las piezas. Colocación del zanquín. Relleno de juntas. Limpieza del tramo.
Criterio de medición de proyecto: Número de unidades previstas, según documentación gráfica de Proyecto.
Criterio de medición de obra: Se medirá el número de unidades realmente ejecutadas según especificaciones de Proyecto.

| Código | Ud | Descripción | Rendimiento | Precio | Importe |
|---|---|---|---|---|---|
| mt09mor010c | m³ | Mortero de cemento CEM II/B-P 32,5 N tipo M-5, confeccionado en obra con 250 kg/m³ de cemento y una proporción en volumen 1/6. (material) | 0.197 | 115.3 | 22.714 |
| mt18ppt010ha | Ud | Peldaño prefabricado de terrazo, en "L", para interiores, uso normal, micrograno (menor o igual a 6 mm), color Rojo Alicante, longitud hasta 110 cm, con profundidad de huella de 23-32 cm y altura de contrahuella de 13-20 cm, pulido en fábrica, según UNE-EN 13748-1. (material) | 17 | 31.5 | 535.500 |
| mt18zpt010s | m | Zanquín de terrazo micrograno (menor o igual a 6 mm), para interiores, color Rojo Alicante, de una pieza a montacaballo, para peldaño en "L". (material) | 6.8 | 17.2 | 116.960 |
| mt18btl010jb | m² | Piezas de terrazo para interior, uso normal, micrograno (menor o igual a 6 mm), formato nominal 33x33 cm, color Rojo Alicante, con un primer pulido en fábrica, para pulido y abrillantado final en obra, según UNE-EN 13748-1. (material) | 1.05 | 10.49 | 11.015 |
| mt18rtl010jb | m | Rodapié de terrazo micrograno (menor o igual a 6 mm) para interior, color Rojo Alicante, 33x7 cm, con el canto rebajado y un grado de pulido de 220. (material) | 2 | 3.03 | 6.060 |
| mt01ara010a | m³ | Arena con granulometría de 0 a 5 mm de diámetro, limpia. (material) | 0.02 | 14.3 | 0.286 |
| mo023 | h | Oficial 1ª solador. (mano de obra) | 4.18 | 22.13 | 92.503 |
| mo061 | h | Ayudante solador. (mano de obra) | 4.18 | 21.02 | 87.864 |
| % | % | Costes directos complementarios | 2 % | 872.902 | 17.458 |
|  |  | Costes directos |  |  | 890.360 |

Residuos:
- colocación: mt09mor010c; factor de residuo 0.0036
- colocación: mt18ppt010ha; factor de residuo 0.0123
- colocación: mt18btl010jb; factor de residuo 0.0145271
- colocación: mt18rtl010jb; factor de residuo 0.0123
- colocación: mt01ara010a Arena con granulometría de 0 a 5 mm de diámetro, limpia; factor de residuo 0.003

## Recursos

**mt09mor010c** m³ Mortero de cemento CEM II/B-P 32,5 N tipo M-5
Datos técnicos: Coste energético 3724.000 MJ; Emisión de CO2 323.000 kg; Código LER 17 01 01; Masa del elemento 1900 kg; Volumen 1.266667 m3

**mt18ppt010ha** Ud Peldaño prefabricado de terrazo
Datos técnicos: Coste energético 5.684 MJ; Emisión de CO2 3.995 kg; Código LER 17 01 07; Masa del elemento 26.51 kg; Volumen 0.021208 m3
Residuos:
- embalaje: re170201 Madera. (componente de residuo); rendimiento 0.026 kg; Código LER 17 02 01; Masa del elemento 1 kg; Volumen 0.000909 m3
- embalaje: re170203 Plástico. (componente de residuo); rendimiento 0.014 kg; Código LER 17 02 03; Masa del elemento 1 kg; Volumen 0.001667 m3

**mt18btl010jb** m² Piezas de terrazo para interior
Datos técnicos: Coste energético 9.950 MJ; Emisión de CO2 8.951 kg; Código LER 17 01 07; Masa del elemento 59.5 kg; Volumen 0.0476 m3
Residuos:
- embalaje: re170201 Madera; rendimiento 0.044 kg
- embalaje: re170203 Plástico; rendimiento 0.022 kg

**mt18rtl010jb** m Rodapié de terrazo micrograno (menor o igual a 6 mm) para interior
Datos técnicos: Coste energético 8.646 MJ; Emisión de CO2 5.917 kg; Código LER 17 01 07; Masa del elemento 39.27 kg; Volumen 0.031416 m3
Residuos:
- embalaje: re170201 Madera; rendimiento 0.04 kg
- embalaje: re170203 Plástico; rendimiento 0.021 kg

**mt01ara010a** m³ Arena con granulometría de 0 a 5 mm de diámetro, limpia
Datos técnicos: Coste energético 146.250 MJ; Emisión de CO2 7.800 kg; Código LER 01 04 09; Masa del elemento 1950 kg; Volumen 1.21875 m3
