# Revestimiento de peldaño de piedra natural

- Propiedad del archivo: CYPE Ingenieros S.A.
- Formato: FIEBDC-3/2016
- Programa: Generador de precios de la construcción. CYPE Ingenieros, S.A.
- Fecha: 24/10/2024
- Divisa: EUR
- Costes indirectos: 3 %
- IVA: 21 %

## R Revestimientos y trasdosados

### RE Escaleras

#### REP De piedra natural

**REP020** m Revestimiento de peldaño de piedra natural.
Revestimiento de peldaño con forma recta, en escalera de 100 cm de anchura, mediante el montaje de los siguientes elementos: huella de mármol Amarillo Macael, acabado pulido y tabica de mármol Crema Mallorca, acabado pulido de 3 y 2 cm de espesor respectivamente, cara y cantos pulidos, recibido todo ello con mortero de cemento M-5, colocado sobre un peldañeado previo (no incluido en este precio). Incluso rejuntado con mortero de juntas cementoso, CG1, para junta mínima (entre 1,5 y 3 mm), con la misma tonalidad de las piezas.
Incluye: Replanteo y trazado de huellas y tabicas. Corte de las piezas y formación de encajes en esquinas y rincones. Humectación del peldañeado. Colocación con mortero de la tabica y huella del primer peldaño. Tendido de cordeles. Colocación de tabicas y huellas. Relleno de juntas. Limpieza del tramo.
Criterio de medición de proyecto: Longitud de la arista formada por la huella y la tabica, medida según documentación gráfica de Proyecto.
Criterio de medición de obra: Se medirá, en la arista de intersección entre huella y tabica, la longitud realmente ejecutada según especificaciones de Proyecto.

| Código | Ud | Descripción | Rendimiento | Precio | Importe |
|---|---|---|---|---|---|
| mt18pmn110aa | Ud | Huella para peldaño recto de mármol, procedente de España, Amarillo Macael, longitud hasta 100 cm y 3 cm de espesor, cara y cantos pulidos, densidad 2660 kg/m³, según UNE-EN 1936, resistencia a compresión 136 MPa, según UNE-EN 1926, resistencia a flexión 9 MPa, según UNE-EN 12372, absorción de agua por capilaridad menor de 5 kg/m² min½, según UNE-EN 1925, coeficiente de absorción de agua <= 0,31%, según UNE-EN 13755, Euroclase A1 de reacción al fuego, según Comisión 96/603/EC, resistencia a la abrasión 24,5 mm, según UNE-EN 14157; según UNE-EN 12058. (material) | 1 | 26.08 | 26.080 |
| mt18pmn111la | Ud | Tabica para peldaño de mármol, procedente de España, Crema Mallorca, hasta 100 cm de largo por 16 cm de ancho y 2 cm de espesor, pulida, densidad 2628 kg/m³, según UNE-EN 1936, resistencia a compresión 198 MPa, según UNE-EN 1926, resistencia a flexión 19 MPa, según UNE-EN 12372, absorción de agua por capilaridad menor de 5 kg/m² min½, según UNE-EN 1925, coeficiente de absorción de agua <= 0,89%, según UNE-EN 13755, Euroclase A1 de reacción al fuego, según Comisión 96/603/EC, resistencia a la abrasión 38,8 mm, según UNE-EN 14157; según UNE-EN 12058. (material) | 1 | 15.88 | 15.880 |
| mt09mor010c | m³ | Mortero de cemento CEM II/B-P 32,5 N tipo M-5, confeccionado en obra con 250 kg/m³ de cemento y una proporción en volumen 1/6. (material) | 0.02 | 115.3 | 2.306 |
| mt09mcr060c | kg | Mortero de juntas cementoso, CG1, para junta mínima entre 1,5 y 3 mm, según UNE-EN 13888. (material) | 0.15 | 0.7 | 0.105 |
| mo023 | h | Oficial 1ª solador. (mano de obra) | 0.56 | 22.13 | 12.393 |
| mo061 | h | Ayudante solador. (mano de obra) | 0.56 | 21.02 | 11.771 |
| mo113 | h | Peón ordinario construcción. (mano de obra) | 0.56 | 20.78 | 11.637 |
| % | % | Costes directos complementarios | 2 % | 80.172 | 1.603 |
|  |  | Costes directos |  |  | 81.775 |

Residuos:
- colocación: mt18pmn110aa; factor de residuo 0.0153985
- colocación: mt18pmn111la; factor de residuo 0.0290413
- colocación: mt09mor010c; factor de residuo 0.0036
- colocación: mt09mcr060c Mortero de juntas cementoso, CG1, para junta mínima entre 1,5 y 3 mm, según UNE-EN 13888; factor de residuo 0.07

## Recursos

**mt18pmn110aa** Ud Huella para peldaño recto de mármol
Datos técnicos: Coste energético 66.753 MJ; Emisión de CO2 2.657 kg; Código LER 01 04 13; Masa del elemento 26.73 kg; Volumen 0.01782 m3
Residuos:
- embalaje: re170201 Madera. (componente de residuo); rendimiento 0.001 kg; Código LER 17 02 01; Masa del elemento 1 kg; Volumen 0.000909 m3
- embalaje: re170203 Plástico. (componente de residuo); rendimiento 0.108 kg; Código LER 17 02 03; Masa del elemento 1 kg; Volumen 0.001667 m3

**mt18pmn111la** Ud Tabica para peldaño de mármol
Datos técnicos: Coste energético 27.149 MJ; Emisión de CO2 1.130 kg; Código LER 01 04 13; Masa del elemento 8.64 kg; Volumen 0.00576 m3
Residuos:
- embalaje: re170201 Madera; rendimiento 0.001 kg
- embalaje: re170203 Plástico; rendimiento 0.092 kg

**mt09mor010c** m³ Mortero de cemento CEM II/B-P 32,5 N tipo M-5
Datos técnicos: Coste energético 3724.000 MJ; Emisión de CO2 323.000 kg; Código LER 17 01 01; Masa del elemento 1900 kg; Volumen 1.266667 m3

**mt09mcr060c** kg Mortero de juntas cementoso, CG1, para junta mínima entre 1,5 y 3 mm, según UNE-EN 13888
Datos técnicos: Coste energético 7.725 MJ; Emisión de CO2 0.576 kg; Código LER 17 09 04; Masa del elemento 1 kg; Volumen 0.000667 m3
Residuos:
- embalaje: re150101 Envases de papel y cartón. (componente de residuo); rendimiento 0.02 kg; Código LER 15 01 01; Masa del elemento 1 kg; Volumen 0.001333 m3
- embalaje: re170201 Madera; rendimiento 0.005 kg
- embalaje: re170203 Plástico; rendimiento 0.008 kg
