# Pintura al temple sobre paramento interior de mortero de cemento

- Propiedad del archivo: CYPE Ingenieros S.A.
- Formato: FIEBDC-3/2016
- Programa: Generador de precios de la construcción. CYPE Ingenieros, S.A.
- Fecha: 07/06/2024
- Divisa: EUR
- Costes indirectos: 3 %
- IVA: 21 %

## R Revestimientos y trasdosados

### RI Pinturas en paramentos interiores

#### RIT Al temple

**RIT010** m² Pintura al temple sobre paramento interior de mortero de cemento.
Aplicación manual de dos manos de pintura al temple, color a elegir, acabado mate, textura gotelé con gota fina, la primera mano diluida con un máximo de 40% de agua y la siguiente sin diluir, (rendimiento: 0,55 kg/m² cada mano); sobre paramento interior de mortero de cemento, vertical, de hasta 3 m de altura.
Criterio de valoración económica: El precio incluye la protección de los elementos del entorno que puedan verse afectados durante los trabajos y la resolución de puntos singulares.
Incluye: Preparación, limpieza y lijado previo del soporte. Aplicación de una mano de fondo. Aplicación de una mano de acabado.
Criterio de medición de proyecto: Superficie medida según documentación gráfica de Proyecto, con el mismo criterio que el soporte base.
Criterio de medición de obra: Se medirá la superficie realmente ejecutada según especificaciones de Proyecto, con el mismo criterio que el soporte base.

| Código | Ud | Descripción | Rendimiento | Precio | Importe |
|---|---|---|---|---|---|
| mt27tem020d | kg | Pasta temple de picar más color. (material) | 1.1 | 0.5 | 0.550 |
| mq08war020 | Ud | Equipo completo para aplicación de pintura con textura gotelé. (maquinaria) | 0.05 | 1.07 | 0.054 |
| mo038 | h | Oficial 1ª pintor. (mano de obra) | 0.091 | 22.13 | 2.014 |
| mo076 | h | Ayudante pintor. (mano de obra) | 0.091 | 21.02 | 1.913 |
| % | % | Costes directos complementarios | 2 % | 4.531 | 0.091 |
|  |  | Costes directos |  |  | 4.622 |

Residuos:
- colocación: mt27tem020d Pasta temple de picar más color; factor de residuo 0.055

## Recursos

**mt27tem020d** kg Pasta temple de picar más color
Datos técnicos: Coste energético 16.330 MJ; Emisión de CO2 0.824 kg; Código LER 08 01 99; Masa del elemento 1 kg; Volumen 0.001111 m3
Residuos:
- embalaje: re170203 Plástico. (componente de residuo); rendimiento 0.032 kg; Código LER 17 02 03; Masa del elemento 1 kg; Volumen 0.001667 m3
