# Barniz al agua para madera

- Propiedad del archivo: CYPE Ingenieros S.A.
- Formato: FIEBDC-3/2016
- Programa: Generador de precios de la construcción. CYPE Ingenieros, S.A.
- Fecha: 12/06/2024
- Divisa: EUR
- Costes indirectos: 3 %
- IVA: 21 %

## R Revestimientos y trasdosados

### RM Pinturas y tratamientos sobre soporte de madera

#### RMB Barnices

**RMB025** m² Barniz al agua para madera.
Aplicación manual de dos manos de barniz al agua para exterior, a poro cerrado, acabado brillante, incoloro, aplicado con brocha, rodillo o pistola, sin diluir, (rendimiento: 0,063 l/m² cada mano); (), sobre superficie de revestimiento mural de madera, en exteriores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.22 | 18.98 | 4.176 |
| mt27baj040a | l | Barniz al agua para exterior, a poro cerrado, incoloro, acabado brillante, a base de copolímeros acrílicos en dispersión acuosa, con resistencia a los rayos UV, para aplicar con brocha, rodillo o pistola. (material) | 0.126 | 14.61 | 1.841 |
| mo038 | h | Oficial 1ª pintor. (mano de obra) | 0.29 | 22.13 | 6.418 |
| mo076 | h | Ayudante pintor. (mano de obra) | 0.05 | 21.02 | 1.051 |
| % | % | Costes directos complementarios | 2 % | 13.486 | 0.270 |
|  |  | Costes directos |  |  | 13.756 |

Residuos:
- colocación: mt27prj020a; factor de residuo 0.03
- colocación: mt27baj040a; factor de residuo 0.0275

## Recursos

**mt27prj020a** l Líquido protector incoloro para tratamiento preventivo contra insectos xilófagos
Datos técnicos: Coste energético 0.629 MJ; Emisión de CO2 0.033 kg; Código LER 17 09 04; Masa del elemento 1 kg; Volumen 0.000667 m3
Residuos:
- embalaje: re150104 Envases metálicos. (componente de residuo); rendimiento 0.064 kg; Código LER 15 01 04; Masa del elemento 1 kg; Volumen 0.001667 m3

**mt27baj040a** l Barniz al agua para exterior
Datos técnicos: Coste energético 33.612 MJ; Emisión de CO2 1.995 kg; Código LER 08 01 11; Masa del elemento 1.04 kg; Volumen 0.001156 m3
Residuos:
- embalaje: re150104 Envases metálicos; rendimiento 0.057 kg
