# Rodapié interior de terrazo

- Propiedad del archivo: CYPE Ingenieros S.A.
- Formato: FIEBDC-3/2016
- Programa: Generador de precios de la construcción. CYPE Ingenieros, S.A.
- Fecha: 17/05/2024
- Divisa: EUR
- Costes indirectos: 3 %
- IVA: 21 %

## R Revestimientos y trasdosados

### RS Pavimentos

#### RSC De terrazo

**RSC020** m Rodapié interior de terrazo.
Rodapié de terrazo micrograno (menor o igual a 6 mm) para interior, color Emperador Claro, 40x7 cm, con el canto rebajado y un grado de pulido de 220. COLOCACIÓN: con adhesivo cementoso. REJUNTADO: con lechada de cemento blanco BL-V 22,5 coloreada con la misma tonalidad de las piezas.
Incluye: Replanteo de las piezas. Corte de las piezas y formación de encajes en esquinas y rincones. Colocación del rodapié. Rejuntado. Abrillantado y limpieza del rodapié.
Criterio de medición de proyecto: Longitud medida según documentación gráfica de Proyecto, sin incluir huecos de puertas. No se ha incrementado la medición por roturas y recortes, ya que en la descomposición se ha considerado un 5% más de piezas.
Criterio de medición de obra: Se medirá la longitud realmente ejecutada según especificaciones de Proyecto.

| Código | Ud | Descripción | Rendimiento | Precio | Importe |
|---|---|---|---|---|---|
| mt09mcr200 | kg | Adhesivo cementoso para colocación de pavimentos de terrazo. (material) | 0.15 | 0.45 | 0.068 |
| mt18rtl010dc | m | Rodapié de terrazo micrograno (menor o igual a 6 mm) para interior, color Emperador Claro, 40x7 cm, con el canto rebajado y un grado de pulido de 220. (material) | 1.05 | 3.3 | 3.465 |
| mt18btl100a | kg | Lechada coloreada con la misma tonalidad de las baldosas, para pavimento de terrazo. (material) | 0.1 | 1.15 | 0.115 |
| mo023 | h | Oficial 1ª solador. (mano de obra) | 0.181 | 22.13 | 4.006 |
| % | % | Costes directos complementarios | 2 % | 7.654 | 0.153 |
|  |  | Costes directos |  |  | 7.807 |

Residuos:
- colocación: mt09mcr200 Adhesivo cementoso para colocación de pavimentos de terrazo; factor de residuo 0.07
- colocación: mt18rtl010dc; factor de residuo 0.0123
- colocación: mt18btl100a Lechada coloreada con la misma tonalidad de las baldosas, para pavimento de terrazo; factor de residuo 0.03875

## Recursos

**mt09mcr200** kg Adhesivo cementoso para colocación de pavimentos de terrazo
Datos técnicos: Coste energético 3.871 MJ; Emisión de CO2 0.344 kg; Código LER 17 09 04; Masa del elemento 1 kg; Volumen 0.000667 m3
Residuos:
- embalaje: re170203 Plástico. (componente de residuo); rendimiento 0.003 kg; Código LER 17 02 03; Masa del elemento 1 kg; Volumen 0.001667 m3

**mt18rtl010dc** m Rodapié de terrazo micrograno (menor o igual a 6 mm) para interior
Datos técnicos: Coste energético 8.896 MJ; Emisión de CO2 7.167 kg; Código LER 17 01 07; Masa del elemento 47.6 kg; Volumen 0.03808 m3
Residuos:
- embalaje: re170201 Madera. (componente de residuo); rendimiento 0.04 kg; Código LER 17 02 01; Masa del elemento 1 kg; Volumen 0.000909 m3
- embalaje: re170203 Plástico; rendimiento 0.021 kg

**mt18btl100a** kg Lechada coloreada con la misma tonalidad de las baldosas, para pavimento de terrazo
Datos técnicos: Coste energético 0.262 MJ; Emisión de CO2 0.013 kg; Código LER 17 09 04; Masa del elemento 1 kg; Volumen 0.000667 m3
Residuos:
- embalaje: re170203 Plástico; rendimiento 0.003 kg
