# Falso techo registrable aséptico, de placas de yeso laminado. Sistema "PLACO"

- Propiedad del archivo: CYPE Ingenieros S.A.
- Formato: FIEBDC-3/2016
- Programa: Generador de precios de la construcción. CYPE Ingenieros, S.A.
- Fecha: 24/05/2024
- Divisa: EUR
- Costes indirectos: 3 %
- IVA: 21 %

## R Revestimientos y trasdosados

### RT Falsos techos en interiores

#### RTD Registrables, de placas de yeso laminado

**RTD032** m² Falso techo registrable aséptico, de placas de yeso laminado. Sistema "PLACO".
Falso techo registrable suspendido, decorativo, situado a una altura mayor o igual a 4 m. Sistema "PLACO", constituido por: ESTRUCTURA: perfilería vista, de acero galvanizado, color blanco, con suela de 24 mm de anchura, comprendiendo perfiles primarios de acero galvanizado, Quick-lock "PLACO", de 3600 mm de longitud y 24x38 mm de sección, perfiles secundarios de acero galvanizado, Quick-lock "PLACO", de 1200 mm de longitud y 24x32 mm de sección y perfiles secundarios de acero galvanizado, Quick-lock "PLACO", de 600 mm de longitud y 24x32 mm de sección, suspendidos del forjado o elemento soporte con varillas y cuelgues; PLACAS: placas de yeso laminado, gama Gyprex modelo Asepta "PLACO", de 600x600 mm y 8 mm de espesor, de superficie lisa, revestidas por su cara vista con una capa de vinilo con un agente biocida, contra bacterias y hongos. Incluso perfiles angulares Quick-lock "PLACO", fijaciones para el anclaje de los perfiles, y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12plp100a | m | Perfil angular de acero galvanizado, Quick-lock "PLACO", color blanco, fabricado mediante laminación en frío, de 3000 mm de longitud, 22x22 mm de sección y 0,5 mm de espesor, para la realización de falsos techos registrables, según UNE-EN 13964. (material) | 0.5 | 1.46 | 0.730 |
| mt12ple100 | Ud | Varilla lisa regulable con gancho "PLACO", de 4 mm de diámetro y 1000 mm de longitud. (material) | 0.83 | 1.82 | 1.511 |
| mt12psg220 | Ud | Fijación compuesta por taco y tornillo 5x27. (material) | 0.83 | 0.06 | 0.050 |
| mt12ple090 | Ud | Pieza de cuelgue rápido Quick-lock "PLACO". (material) | 0.83 | 1.27 | 1.054 |
| mt12plp090a | m | Perfil primario de acero galvanizado Quick-lock "PLACO", color blanco, fabricado mediante laminación en frío, de 3600 mm de longitud y 24x38 mm de sección, para la realización de falsos techos registrables, según UNE-EN 13964. (material) | 0.83 | 1.81 | 1.502 |
| mt12plp090h | m | Perfil secundario de acero galvanizado Quick-lock "PLACO", color blanco, fabricado mediante laminación en frío, de 1200 mm de longitud y 24x32 mm de sección, para la realización de falsos techos registrables, según UNE-EN 13964. (material) | 1.66 | 1.81 | 3.005 |
| mt12plp090k | m | Perfil secundario de acero galvanizado Quick-lock "PLACO", color blanco, fabricado mediante laminación en frío, de 600 mm de longitud y 24x32 mm de sección, para la realización de falsos techos registrables, según UNE-EN 13964. (material) | 0.83 | 1.81 | 1.502 |
| mt12plk030dja | m² | Placa de yeso laminado, gama Gyprex modelo Asepta "PLACO", de 600x600 mm y 8 mm de espesor, de superficie lisa, revestida por su cara vista con una capa de vinilo con un agente biocida, contra bacterias y hongos, para colocar sobre perfilería vista con suela de 24 mm de anchura, según UNE-EN 13964. (material) | 1.02 | 20.22 | 20.624 |
| mo015 | h | Oficial 1ª montador de falsos techos. (mano de obra) | 0.253 | 22.74 | 5.753 |
| mo082 | h | Ayudante montador de falsos techos. (mano de obra) | 0.253 | 21.02 | 5.318 |
| % | % | Costes directos complementarios | 2 % | 41.049 | 0.821 |
|  |  | Costes directos |  |  | 41.870 |

Residuos:
- colocación: mt12plp100a; factor de residuo 0.0181652
- colocación: mt12ple090 Pieza de cuelgue rápido Quick-lock "PLACO"; factor de residuo 0.02
- colocación: mt12plp090a; factor de residuo 0.0167759
- colocación: mt12plp090h; factor de residuo 0.0167769
- colocación: mt12plp090k; factor de residuo 0.0167769
- colocación: mt12plk030dja; factor de residuo 0.0120021

## Recursos

**mt12plp100a** m Perfil angular de acero galvanizado
Datos técnicos: Coste energético 30.991 MJ; Emisión de CO2 0.956 kg; Código LER 17 04 05; Masa del elemento 0.23 kg; Volumen 0.00011 m3
Residuos:
- embalaje: re170203 Plástico. (componente de residuo); rendimiento 0.005 kg; Código LER 17 02 03; Masa del elemento 1 kg; Volumen 0.001667 m3

**mt12ple090** Ud Pieza de cuelgue rápido Quick-lock "PLACO"
Datos técnicos: Coste energético 5.371 MJ; Emisión de CO2 0.273 kg; Código LER 17 04 05; Masa del elemento 0.3 kg; Volumen 0.000143 m3
Residuos:
- embalaje: re170203 Plástico; rendimiento 0.025 kg

**mt12plp090a** m Perfil primario de acero galvanizado Quick-lock "PLACO"
Datos técnicos: Coste energético 38.976 MJ; Emisión de CO2 1.201 kg; Código LER 17 04 05; Masa del elemento 0.29 kg; Volumen 0.000138 m3
Residuos:
- embalaje: re170203 Plástico; rendimiento 0.005 kg

**mt12plp090h** m Perfil secundario de acero galvanizado Quick-lock "PLACO"
Datos técnicos: Coste energético 34.999 MJ; Emisión de CO2 1.079 kg; Código LER 17 04 05; Masa del elemento 0.26 kg; Volumen 0.000124 m3
Residuos:
- embalaje: re170203 Plástico; rendimiento 0.005 kg

**mt12plp090k** m Perfil secundario de acero galvanizado Quick-lock "PLACO"
Datos técnicos: Coste energético 34.999 MJ; Emisión de CO2 1.079 kg; Código LER 17 04 05; Masa del elemento 0.26 kg; Volumen 0.000124 m3
Residuos:
- embalaje: re170203 Plástico; rendimiento 0.005 kg

**mt12plk030dja** m² Placa de yeso laminado
Datos técnicos: Coste energético 163.673 MJ; Emisión de CO2 2.461 kg; Código LER 17 08 02; Masa del elemento 6.2 kg; Volumen 0.0062 m3
Residuos:
- embalaje: re170203 Plástico; rendimiento 0.009 kg
