# Conducción enterrada de agua para instalación centralizada de calefacción y A.C.S

- Propiedad del archivo: CYPE Ingenieros S.A.
- Formato: FIEBDC-3/2016
- Programa: Generador de precios de la construcción. CYPE Ingenieros, S.A.
- Fecha: 15/06/2024
- Divisa: EUR
- Costes indirectos: 3 %
- IVA: 21 %

## U Urbanización interior de la parcela

### UB Canalización de instalaciones

#### UBC Calor y frío centralizado

**UBC040** m Conducción enterrada de agua para instalación centralizada de calefacción y A.C.S.
Conducción enterrada de agua para instalación centralizada de calefacción y A.C.S. de grupos de viviendas unifamiliares formada por tubería de polietileno para calefacción y A.C.S., modelo Ecoflex Thermo Quattro "UPONOR IBERIA", de 175 mm de diámetro, compuesta por dos tubos de polietileno reticulado (PE-X) con barrera de oxígeno (EVOH) de 25 mm de diámetro y 2,3 mm de espesor, para calefacción, presión máxima de trabajo 6 bar, temperatura máxima de trabajo 95°C, y dos tubos de polietileno reticulado (PE-X) de 25 mm de diámetro y 3,5 mm de espesor, para A.C.S., presión máxima de trabajo 10 bar, temperatura máxima de trabajo 95°C, preaislados térmicamente con espuma de polietileno reticulado (PE-X) y protegidos mecánicamente con tubo corrugado de polietileno de alta densidad, colocada sobre lecho de arena de 10 cm de espesor, debidamente compactada y nivelada con pisón vibrante de guiado manual, relleno lateral compactando hasta los riñones y posterior relleno con la misma arena hasta 15 cm por encima de la generatriz superior de la tubería. Incluso accesorios de unión y kits de aislamiento.
Criterio de valoración económica: El precio no incluye la excavación ni el relleno principal.
Incluye: Replanteo y trazado de la conducción. Presentación en seco de tubos y piezas especiales. Vertido de la arena en el fondo de la zanja. Colocación de la tubería en el fondo de la zanja. Montaje de la instalación, comenzando por el extremo de cabecera. Formación de uniones entre piezas. Comprobación. Ejecución del relleno envolvente. Realización de pruebas de servicio.
Criterio de medición de proyecto: Longitud medida en proyección horizontal, entre caras interiores de arquetas u otros elementos de unión, según documentación gráfica de Proyecto.
Criterio de medición de obra: Se medirá, en proyección horizontal, la longitud realmente ejecutada según especificaciones de Proyecto, entre caras interiores de arquetas u otros elementos de unión.

| Código | Ud | Descripción | Rendimiento | Precio | Importe |
|---|---|---|---|---|---|
| mt37scu060e | m | Tubería de polietileno para calefacción y A.C.S., modelo Ecoflex Thermo Quattro "UPONOR IBERIA", de 175 mm de diámetro, compuesta por dos tubos de polietileno reticulado (PE-X) con barrera de oxígeno (EVOH) de 25 mm de diámetro y 2,3 mm de espesor, para calefacción, presión máxima de trabajo 6 bar, temperatura máxima de trabajo 95°C, y dos tubos de polietileno reticulado (PE-X) de 25 mm de diámetro y 3,5 mm de espesor, para A.C.S., presión máxima de trabajo 10 bar, temperatura máxima de trabajo 95°C, preaislados térmicamente con espuma de polietileno reticulado (PE-X) y protegidos mecánicamente con tubo corrugado de polietileno de alta densidad. (material) | 4 | 120 | 480.000 |
| mt37scu130e | Ud | Accesorios de unión y kits de aislamiento para tubería modelo Ecoflex Thermo Quattro "UPONOR IBERIA", con tubos para calefacción de 25 y 25 mm de diámetro y tubos para A.C.S. de 25 y 25 mm de diámetro. (material) | 0.1 | 120 | 12.000 |
| mt01ara010a | m³ | Arena con granulometría de 0 a 5 mm de diámetro, limpia. (material) | 1.806 | 14.3 | 25.826 |
| mq01ret020b | h | Retrocargadora sobre neumáticos, de 70 kW. (maquinaria) | 0.048 | 40.9 | 1.963 |
| mq02rop020 | h | Pisón vibrante de guiado manual, de 80 kg, con placa de 30x30 cm, tipo rana. (maquinaria) | 1.355 | 3.92 | 5.312 |
| mo004 | h | Oficial 1ª calefactor. (mano de obra) | 0.195 | 22.74 | 4.434 |
| mo103 | h | Ayudante calefactor. (mano de obra) | 0.195 | 20.98 | 4.091 |
| mo041 | h | Oficial 1ª construcción de obra civil. (mano de obra) | 0.542 | 22.13 | 11.994 |
| mo087 | h | Ayudante construcción de obra civil. (mano de obra) | 0.542 | 21.02 | 11.393 |
| % | % | Costes directos complementarios | 2 % | 557.013 | 11.140 |
|  |  | Costes directos |  |  | 568.153 |

Residuos:
- colocación: mt37scu060e; factor de residuo 0.0165
- colocación: mt01ara010a Arena con granulometría de 0 a 5 mm de diámetro, limpia; factor de residuo 0.003

## Recursos

**mt37scu060e** m Tubería de polietileno para calefacción y A.C.S
Datos técnicos: Coste energético 233.481 MJ; Emisión de CO2 11.592 kg; Código LER 17 02 03; Masa del elemento 2.41 kg; Volumen 0.004017 m3

**mt01ara010a** m³ Arena con granulometría de 0 a 5 mm de diámetro, limpia
Datos técnicos: Coste energético 146.250 MJ; Emisión de CO2 7.800 kg; Código LER 01 04 09; Masa del elemento 1950 kg; Volumen 1.21875 m3
