# Muro de fábrica para vallado de parcela

- Propiedad del archivo: CYPE Ingenieros S.A.
- Formato: FIEBDC-3/2016
- Programa: Generador de precios de la construcción. CYPE Ingenieros, S.A.
- Fecha: 16/05/2024
- Divisa: EUR
- Costes indirectos: 3 %
- IVA: 21 %

## U Urbanización interior de la parcela

### UV Cerramientos exteriores

#### UVM Muros

**UVM010** m Muro de fábrica para vallado de parcela.
Vallado de parcela formado por muro con pilastras intermedias, de 1 m de altura y de 30 cm de espesor de fábrica de bloque CV de hormigón, liso hidrófugo, color gris, 40x20x30 cm, resistencia normalizada R10 (10 N/mm²), con juntas horizontales y verticales de 10 mm de espesor, junta rehundida, recibida con mortero de cemento industrial, color gris, M-5, suministrado a granel.
Criterio de valoración económica: El precio no incluye el revestimiento.
Incluye: Limpieza y preparación de la superficie de apoyo. Replanteo. Asiento de la primera hilada sobre capa de mortero. Colocación y aplomado de miras de referencia. Tendido de hilos entre miras. Colocación de las piezas por hiladas a nivel. Realización de todos los trabajos necesarios para la resolución de los huecos. Encuentros de la fábrica con las pilastras. Repaso de las juntas y limpieza final del paramento.
Criterio de medición de proyecto: Longitud medida según documentación gráfica de Proyecto, deduciendo la longitud de los huecos de puertas y cancelas.
Criterio de medición de obra: Se medirá la longitud realmente ejecutada según especificaciones de Proyecto, deduciendo la longitud de los huecos de puertas y cancelas.

| Código | Ud | Descripción | Rendimiento | Precio | Importe |
|---|---|---|---|---|---|
| mt03bhe010afe | Ud | Bloque CV de hormigón, liso hidrófugo, color gris, 40x20x30 cm, categoría II, resistencia normalizada R10 (10 N/mm²), densidad 1000 kg/m³; con el precio incrementado el 20% en concepto de piezas especiales: zunchos y medios. Según UNE-EN 771-3. (material) | 15.8 | 1.73 | 27.334 |
| mt08aaa010a | m³ | Agua. (material) | 0.007 | 1.5 | 0.011 |
| mt09mif010cb | t | Mortero industrial para albañilería, de cemento, color gris, categoría M-5 (resistencia a compresión 5 N/mm²), suministrado a granel, según UNE-EN 998-2. (material) | 0.041 | 50.2 | 2.058 |
| mq06mms010 | h | Mezclador continuo con silo, para mortero industrial en seco, suministrado a granel. (maquinaria) | 0.157 | 1.94 | 0.305 |
| mo041 | h | Oficial 1ª construcción de obra civil. (mano de obra) | 1.019 | 22.13 | 22.550 |
| mo087 | h | Ayudante construcción de obra civil. (mano de obra) | 0.544 | 21.02 | 11.435 |
| % | % | Costes directos complementarios | 2 % | 63.693 | 1.274 |
|  |  | Costes directos |  |  | 64.967 |

Residuos:
- colocación: mt03bhe010afe; factor de residuo 0.0105
- colocación: mt09mif010cb; factor de residuo 0.0189

## Recursos

**mt03bhe010afe** Ud Bloque CV de hormigón
Datos técnicos: Coste energético 18.694 MJ; Emisión de CO2 2.392 kg; Código LER 17 01 01; Masa del elemento 30 kg; Volumen 0.02 m3
Residuos:
- embalaje: re170201 Madera. (componente de residuo); rendimiento 0.017 kg; Código LER 17 02 01; Masa del elemento 1 kg; Volumen 0.000909 m3
- embalaje: re170203 Plástico. (componente de residuo); rendimiento 0.005 kg; Código LER 17 02 03; Masa del elemento 1 kg; Volumen 0.001667 m3

**mt08aaa010a** m³ Agua
Datos técnicos: Coste energético 60.000 MJ; Emisión de CO2 30.000 kg

**mt09mif010cb** t Mortero industrial para albañilería
Datos técnicos: Coste energético 1960.000 MJ; Emisión de CO2 170.000 kg; Código LER 17 01 01; Masa del elemento 1000 kg; Volumen 0.666667 m3
