# Estudio geotécnico

- Propiedad del archivo: CYPE Ingenieros S.A.
- Formato: FIEBDC-3/2016
- Programa: Generador de precios de la construcción. CYPE Ingenieros, S.A.
- Fecha: 15/05/2024
- Divisa: EUR
- Costes indirectos: 3 %
- IVA: 21 %

## X Control de calidad y ensayos

### XS Estudios geotécnicos

#### XSE Trabajos de campo y ensayos

**XSE010** Ud Estudio geotécnico.
Estudio geotécnico del terreno en suelo medio (arcillas, margas) compuesto por los siguientes trabajos de campo y ensayos de laboratorio. Trabajos de campo: realización de calicata mecánica con medios mecánicos, hasta alcanzar una profundidad de 3 m con extracción de 2 muestras del terreno, un sondeo a rotación con extracción de testigo continuo hasta una profundidad de 10 m tomando 1 muestra inalterada mediante tomamuestras de pared gruesa y 1 muestra alterada mediante tomamuestras normalizado del ensayo de Penetración Estándar (SPT), una penetración dinámica mediante penetrómetro dinámico superpesado (DPSH) hasta 10 m de profundidad. Ensayos de laboratorio: apertura y descripción de las muestras tomadas, con descripción del testigo continuo obtenido, efectuándose los siguientes ensayos de laboratorio: 2 de análisis granulométrico UNE-EN ISO 17892-4; 2 de límites de Atterberg UNE-EN ISO 17892-12; 2 de humedad natural según UNE 103300; densidad aparente según UNE 103301; resistencia a compresión según UNE 103400; Proctor Normal según UNE 103500; C.B.R. según UNE 103502; 2 de contenido en sulfatos según UNE 103201. Todo ello recogido en el correspondiente informe geotécnico con especificación de cada uno de los resultados obtenidos, conclusiones y validez del estudio sobre parámetros para el diseño de la cimentación.
Incluye: Desplazamiento a obra. Toma de muestras. Realización de ensayos. Redacción del informe geotécnico, con especificación de cada uno de los resultados obtenidos, conclusiones y validez del estudio sobre parámetros para el diseño de la cimentación.
Criterio de medición de proyecto: Ensayo a realizar, según documentación del Plan de control de calidad.

| Código | Ud | Descripción | Rendimiento | Precio | Importe |
|---|---|---|---|---|---|
| mt49stc010a | Ud | Toma de una muestra de suelo en una calicata. (material) | 2 | 30.65 | 61.300 |
| mt49sts010 | Ud | Transporte de equipo de sondeo, personal especializado y materiales a la zona de trabajo y retorno al finalizar los mismos. Distancia menor de 40 km. (material) | 1 | 245.21 | 245.210 |
| mt49sts020 | Ud | Emplazamiento de equipo de sondeo en cada punto. (material) | 1 | 59.5 | 59.500 |
| mt49sts030a | m | Sondeo mediante perforación a rotación en suelo medio (arcillas, margas), con extracción de testigo continuo, con batería de diámetros 86 a 101 mm, hasta 25 m de profundidad. (material) | 10 | 35 | 350.000 |
| mt49sts040 | Ud | Caja porta-testigos de cartón parafinado, fotografiada. (material) | 5 | 8 | 40.000 |
| mt49stp010 | Ud | Transporte de equipo de penetración dinámica (DPSH), personal especializado y materiales a la zona de trabajo y retorno al finalizar los mismos. Distancia menor de 40 km. (material) | 1 | 151.76 | 151.760 |
| mt49stp020 | Ud | Emplazamiento de equipo de penetración dinámica (DPSH) en cada punto. (material) | 1 | 49 | 49.000 |
| mt49stp030a | m | Penetración mediante penetrómetro dinámico (DPSH), hasta 15 m de profundidad. (material) | 10 | 12 | 120.000 |
| mt49sla010 | Ud | Apertura y descripción visual-manual de muestra de suelo ASTM D2488. (material) | 2 | 3.1 | 6.200 |
| mt49sla040 | Ud | Preparación de muestra de suelo, según UNE 103100. (material) | 2 | 3.37 | 6.740 |
| mt49sts060a | Ud | Extracción de muestra inalterada mediante tomamuestras de pared gruesa, hasta 25 m de profundidad. (material) | 1 | 24 | 24.000 |
| mt49sts050a | Ud | Extracción de muestra alterada mediante tomamuestras normalizado del ensayo de Penetración Estándar (SPT), hasta 25 m de profundidad. (material) | 1 | 18 | 18.000 |
| mt49sla030 | m | Descripción de testigo continuo de muestra de suelo. (material) | 10 | 3.1 | 31.000 |
| mt49sla080a | Ud | Análisis granulométrico por tamizado de una muestra de suelo, según UNE-EN ISO 17892-4. (material) | 2 | 30.1 | 60.200 |
| mt49sla060 | Ud | Ensayo para determinar los Límites de Atterberg (límite líquido y plástico de una muestra de suelo), según UNE-EN ISO 17892-12. (material) | 2 | 36.1 | 72.200 |
| mt49sla050 | Ud | Ensayo para determinar el contenido de humedad natural mediante secado en estufa de una muestra de suelo, según UNE 103300. (material) | 2 | 4.5 | 9.000 |
| mt49sla070 | Ud | Ensayo para determinar la densidad aparente (seca y húmeda) de una muestra de suelo, según UNE 103301. (material) | 1 | 9 | 9.000 |
| mt49sla090 | Ud | Ensayo para determinar la resistencia a compresión simple de una muestra de suelo (incluso tallado), según UNE 103400. (material) | 1 | 30.1 | 30.100 |
| mt49sue010 | Ud | Ensayo Proctor Normal, según UNE 103500. (material) | 1 | 61.97 | 61.970 |
| mt49sue030 | Ud | Ensayo C.B.R. (California Bearing Ratio) en laboratorio, según UNE 103502, sin incluir ensayo Proctor, en explanadas. (material) | 1 | 174.33 | 174.330 |
| mt49sla110 | Ud | Ensayo cuantitativo para determinar el contenido en sulfatos solubles de una muestra de suelo, según UNE 103201. (material) | 2 | 27.1 | 54.200 |
| mt49sin010 | Ud | Informe geotécnico, con especificación de cada uno de los resultados obtenidos, conclusiones y validez del estudio sobre parámetros para el diseño de la cimentación. (material) | 1 | 300 | 300.000 |
| mq01exn020b | h | Retroexcavadora hidráulica sobre neumáticos, de 115 kW. (maquinaria) | 1.8 | 54.36 | 97.848 |
| % | % | Costes directos complementarios | 2 % | 2031.558 | 40.631 |
|  |  | Costes directos |  |  | 2072.189 |
