# Protección de aceras y de bordillos

- Propiedad del archivo: CYPE INGENIEROS, S.A.
- Formato: FIEBDC-3/2002
- Divisa: EUR
- Costes indirectos: 3.00 %
- IVA: 21.00 %

## 0 Actuaciones previas

### 0C Protecciones provisionales

#### 0CA Aceras y bordillos

**0CA010** m² Protección de aceras y de bordillos.
Protección de aceras y de bordillos existentes que pudieran verse afectados por el paso de vehículos durante los trabajos, mediante extendido de lámina separadora de polietileno, con una masa superficial de 230 g/m² y base de hormigón en masa de 10 cm de espesor, realizada con hormigón HM-20/B/20/X0 fabricado en central y vertido con cubilote.
Incluye: Colocación de la lámina separadora. Replanteo de las juntas de construcción y de dilatación. Tendido de niveles mediante toques, maestras de hormigón o reglas. Riego de la superficie base. Formación de juntas de construcción y de juntas perimetrales de dilatación. Vertido y compactación del hormigón. Curado del hormigón. Demolición del pavimento con martillo neumático. Fragmentación de los escombros en piezas manejables. Retirada y acopio de escombros. Limpieza de los restos de obra. Carga manual de escombros sobre camión o contenedor.
Criterio de medición de proyecto: Superficie medida según documentación gráfica de Proyecto.
Criterio de medición de obra: Se medirá la superficie realmente ejecutada según especificaciones de Proyecto.

| Código | Ud | Descripción | Rendimiento | Precio | Importe |
|---|---|---|---|---|---|
| mt16png010e | m² | Film de polietileno de 0,25 mm de espesor y 230 g/m² de masa superficial. (material) | 1.100 | 0.51 | 0.56 |
| mt10hmf010tLb | m³ | Hormigón HM-20/B/20/X0, fabricado en central. (material) | 0.105 | 85.80 | 9.01 |
| mq06vib020 | h | Regla vibrante de 3 m. (maquinaria) | 0.084 | 5.23 | 0.44 |
| mq05mai030 | h | Martillo neumático. (maquinaria) | 0.150 | 4.57 | 0.69 |
| mq05pdm010a | h | Compresor portátil eléctrico 2 m³/min de caudal. (maquinaria) | 0.150 | 4.27 | 0.64 |
| au00auh010 |  | Cubilote. | 1.000 | 0.00 | 0.00 |
| mo020 | h | Oficial 1ª construcción. (mano de obra) | 0.063 | 22.13 | 1.39 |
| mo113 | h | Peón ordinario construcción. (mano de obra) | 0.163 | 20.78 | 3.39 |
| mo077 | h | Ayudante construcción. (mano de obra) | 0.031 | 21.02 | 0.65 |
| mo112 | h | Peón especializado construcción. (mano de obra) | 0.150 | 21.12 | 3.17 |
| % | % | Costes directos complementarios | 2 % | 19.94 | 0.40 |
|  |  | Costes directos |  |  | 20.34 |
