# Murete guía para muro pantalla "PANTALLAX"

- Propiedad del archivo: CYPE INGENIEROS, S.A.
- Formato: FIEBDC-3/2002
- Divisa: EUR
- Costes indirectos: 3.00 %
- IVA: 21.00 %

## C Cimentaciones

### CC Contenciones

#### CCX Sistemas de muros pantalla

**CCX005** m Murete guía para muro pantalla "PANTALLAX".
Doble murete guía, para muro pantalla "PANTALLAX", de hormigón armado de sección 70x10 cm; realizado con hormigón HA-25/F/20/XC2 fabricado en central, y vertido desde camión, y acero UNE-EN 10080 B 500 S, con una cuantía aproximada de 25 kg/m; en un área de trabajo con acceso mayor de 3 m, gálibo entre 8 y 11 m y superficie mayor de 500 m²; montaje y desmontaje del sistema de encofrado a dos caras. Incluso alambre de atar, separadores y líquido desencofrante, para evitar la adherencia del hormigón al encofrado.
Criterio de valoración económica: El precio incluye la elaboración de la ferralla (corte, doblado, conformado de elementos) en taller industrial y el montaje en el lugar definitivo de su colocación en obra, la demolición del murete guía con medios mecánicos y la carga de escombros sobre camión o contenedor.
Incluye: Replanteo y trazado de los muretes guía. Montaje del sistema de encofrado. Colocación de la armadura. Vertido y compactación del hormigón. Desmontaje del sistema de encofrado. Regularización y limpieza superficial del paramento visto. Acotación de la longitud de cada panel sobre los muretes guía ya realizados. Replanteo de la cota del fondo de la perforación, de la rasante del hormigón y de las armaduras. Demolición del elemento. Limpieza y recogida de restos. Carga de escombros sobre camión o contenedor.
Criterio de medición de proyecto: Longitud medida a ejes, según documentación gráfica de Proyecto.
Criterio de medición de obra: Se medirá, a eje de muro, la longitud realmente ejecutada según especificaciones de Proyecto.

| Código | Ud | Descripción | Rendimiento | Precio | Importe |
|---|---|---|---|---|---|
| mt08eme040 | m² | Paneles metálicos de varias dimensiones, para encofrar elementos de hormigón. (material) | 0.007 | 52.00 | 0.36 |
| mt50spa052b | m | Tablón de madera de pino, de 20x7,2 cm. (material) | 0.028 | 6.32 | 0.18 |
| mt50spa081a | Ud | Puntal metálico telescópico, de hasta 3 m de altura. (material) | 0.018 | 19.25 | 0.35 |
| mt08eme051a | m | Fleje de acero galvanizado, para encofrado metálico. (material) | 0.140 | 0.29 | 0.04 |
| mt08var050 | kg | Alambre galvanizado para atar, de 1,30 mm de diámetro. (material) | 0.270 | 1.50 | 0.41 |
| mt08var060 | kg | Puntas de acero de 20x100 mm. (material) | 0.140 | 8.75 | 1.23 |
| mt08dba010d | l | Agente desmoldeante, a base de aceites especiales, emulsionable en agua, para encofrados metálicos, fenólicos o de madera. (material) | 0.042 | 1.80 | 0.08 |
| mt07aco020a | Ud | Separador homologado para cimentaciones. (material) | 3.000 | 0.15 | 0.45 |
| mt07aco010c | kg | Ferralla elaborada en taller industrial con acero en barras corrugadas, UNE-EN 10080 B 500 S, de varios diámetros. (material) | 25.000 | 1.60 | 40.00 |
| mt10haf010ctms | m³ | Hormigón HA-25/F/20/XC2, fabricado en central. (material) | 0.154 | 92.20 | 14.20 |
| mq03pae062e | h | Maquinaria para ejecución de muros pantalla "PANTALLAX" y excavaciones. (maquinaria) | 0.294 | 60.48 | 17.78 |
| op00ciz020 |  | Cizalla para acero en barras corrugadas. | 1.000 | 0.00 | 0.00 |
| op00ata010 |  | Atadora de ferralla. | 1.000 | 0.00 | 0.00 |
| au00auh020 |  | Canaleta para vertido del hormigón. | 1.000 | 0.00 | 0.00 |
| au00auh040 |  | Vibrador de hormigón, eléctrico. | 1.000 | 0.00 | 0.00 |
| mo044 | h | Oficial 1ª encofrador. (mano de obra) | 0.420 | 23.03 | 9.67 |
| mo091 | h | Ayudante encofrador. (mano de obra) | 0.560 | 21.86 | 12.24 |
| mo043 | h | Oficial 1ª ferrallista. (mano de obra) | 0.100 | 23.03 | 2.30 |
| mo090 | h | Ayudante ferrallista. (mano de obra) | 0.100 | 21.86 | 2.19 |
| mo045 | h | Oficial 1ª estructurista, en trabajos de puesta en obra del hormigón. (mano de obra) | 0.011 | 23.03 | 0.25 |
| mo092 | h | Ayudante estructurista, en trabajos de puesta en obra del hormigón. (mano de obra) | 0.043 | 21.86 | 0.94 |
| mo113 | h | Peón ordinario construcción. (mano de obra) | 0.092 | 20.78 | 1.91 |
| % | % | Costes directos complementarios | 2 % | 104.58 | 2.09 |
|  |  | Costes directos |  |  | 106.67 |
