# Sistema "PANTALLAX" de muro pantalla de hormigón armado, sin lodos

- Propiedad del archivo: CYPE INGENIEROS, S.A.
- Formato: FIEBDC-3/2002
- Divisa: EUR
- Costes indirectos: 3.00 %
- IVA: 21.00 %

## C Cimentaciones

### CC Contenciones

#### CCX Sistemas de muros pantalla

**CCX010** m² Sistema "PANTALLAX" de muro pantalla de hormigón armado, sin lodos.
Muro pantalla de hormigón armado "PANTALLAX", de 40 cm de espesor y hasta 16 m de profundidad, o hasta encontrar roca o capas duras de terreno, realizado por bataches de hasta 2,65 m de longitud, excavados en suelo de arcilla blanda, sin uso de lodos tixotrópicos; realizado con hormigón HA-25/F/20/XC2 fabricado en central, y vertido desde camión, con hormigonado continuo en seco a través de tubo Tremie, y acero UNE-EN 10080 B 500 S, con una cuantía aproximada de 30 kg/m²; en un área de trabajo con acceso mayor de 3 m, gálibo mayor de 11 m y superficie mayor de 500 m². Incluso alambre de atar y separadores.
Criterio de valoración económica: El precio incluye la elaboración de la ferralla (corte, doblado, conformado de elementos) en taller industrial y el montaje en el lugar definitivo de su colocación en obra, los trabajos de soldadura y oxicorte en caso de solape de armaduras.
Incluye: Excavación por paneles según el orden proyectado. Realización de los trabajos de soldadura y oxicorte de las armaduras. Colocación de la armadura. Colocación de los encofrados de juntas entre paneles. Colocación del tubo Tremie. Vertido y compactación del hormigón. Extracción de encofrados de juntas. Repetición de las operaciones hasta completar todos los paneles cumpliendo el orden previsto.
Criterio de medición de proyecto: Superficie de la pantalla proyectada, con la longitud de cálculo medida desde la parte superior del murete guía hasta la profundidad teórica de las armaduras e incrementada en 20 cm, multiplicada por el perímetro apantallado, medido a ejes, sin duplicar esquinas ni encuentros, según documentación gráfica de Proyecto.
Criterio de medición de obra: Se medirá la superficie realmente ejecutada, computando la longitud existente desde la parte superior del murete guía hasta la profundidad teórica de las armaduras, incrementada en 20 cm, multiplicada por el perímetro apantallado, medido a ejes, sin duplicar esquinas ni encuentros, según especificaciones de Proyecto, sin ser causa de abono otro tipo de excesos.

| Código | Ud | Descripción | Rendimiento | Precio | Importe |
|---|---|---|---|---|---|
| mt07aco020j | Ud | Separador homologado para muros pantalla. (material) | 2.000 | 0.10 | 0.20 |
| mt07aco010c | kg | Ferralla elaborada en taller industrial con acero en barras corrugadas, UNE-EN 10080 B 500 S, de varios diámetros. (material) | 30.000 | 1.60 | 48.00 |
| mt08var050 | kg | Alambre galvanizado para atar, de 1,30 mm de diámetro. (material) | 0.180 | 1.50 | 0.27 |
| mt10haf010ctms | m³ | Hormigón HA-25/F/20/XC2, fabricado en central. (material) | 0.506 | 92.20 | 46.65 |
| mq03pae062a | h | Maquinaria para ejecución de muros pantalla "PANTALLAX" y excavaciones. (maquinaria) | 0.400 | 60.48 | 24.19 |
| mq08sol010 | h | Equipo de oxicorte, con acetileno como combustible y oxígeno como comburente. (maquinaria) | 0.100 | 8.25 | 0.83 |
| op00ciz020 |  | Cizalla para acero en barras corrugadas. | 1.000 | 0.00 | 0.00 |
| op00ata010 |  | Atadora de ferralla. | 1.000 | 0.00 | 0.00 |
| au00auh020 |  | Canaleta para vertido del hormigón. | 1.000 | 0.00 | 0.00 |
| au00auh050 |  | Tubo Tremie. | 1.000 | 0.00 | 0.00 |
| mo043 | h | Oficial 1ª ferrallista. (mano de obra) | 0.150 | 23.03 | 3.45 |
| mo090 | h | Ayudante ferrallista. (mano de obra) | 0.150 | 21.86 | 3.28 |
| mo019 | h | Oficial 1ª soldador. (mano de obra) | 0.100 | 22.42 | 2.24 |
| mo045 | h | Oficial 1ª estructurista, en trabajos de puesta en obra del hormigón. (mano de obra) | 0.101 | 23.03 | 2.33 |
| mo092 | h | Ayudante estructurista, en trabajos de puesta en obra del hormigón. (mano de obra) | 0.405 | 21.86 | 8.85 |
| % | % | Costes directos complementarios | 2 % | 140.29 | 2.81 |
|  |  | Costes directos |  |  | 143.10 |
