# Hormigón para armar en encepados

- Propiedad del archivo: CYPE INGENIEROS, S.A.
- Formato: FIEBDC-3/2002
- Divisa: EUR
- Costes indirectos: 3.00 %
- IVA: 21.00 %

## C Cimentaciones

### CH Hormigones, aceros y encofrados

#### CHH Hormigones

**CHH055** m³ Hormigón para armar en encepados.
Hormigón para armar en encepados, HA-30/F/20/XC2+XA1, fabricado en central, y vertido desde camión.
Incluye: Vertido y compactación del hormigón. Curado del hormigón.
Criterio de medición de proyecto: Volumen teórico, según documentación gráfica de Proyecto.
Criterio de medición de obra: Se medirá el volumen teórico ejecutado según especificaciones de Proyecto, sin incluir los incrementos por excesos de excavación no autorizados.

| Código | Ud | Descripción | Rendimiento | Precio | Importe |
|---|---|---|---|---|---|
| mt10haf010cqns | m³ | Hormigón HA-30/F/20/XC2+XA1, fabricado en central, con cemento SR. (material) | 1.050 | 117.50 | 123.38 |
| au00auh020 |  | Canaleta para vertido del hormigón. | 1.000 | 0.00 | 0.00 |
| au00auh040 |  | Vibrador de hormigón, eléctrico. | 1.000 | 0.00 | 0.00 |
| mo045 | h | Oficial 1ª estructurista, en trabajos de puesta en obra del hormigón. (mano de obra) | 0.120 | 23.03 | 2.76 |
| mo092 | h | Ayudante estructurista, en trabajos de puesta en obra del hormigón. (mano de obra) | 0.480 | 21.86 | 10.49 |
| % | % | Costes directos complementarios | 2 % | 136.63 | 2.73 |
|  |  | Costes directos |  |  | 139.36 |
