# Pilote perforado sin entubación con lodos tixotrópicos

- Propiedad del archivo: CYPE INGENIEROS, S.A.
- Formato: FIEBDC-3/2002
- Divisa: EUR
- Costes indirectos: 3.00 %
- IVA: 21.00 %

## C Cimentaciones

### CP Profundas

#### CPI Pilotes "in situ"

**CPI060** m Pilote perforado sin entubación con lodos tixotrópicos.
Pilote de cimentación de hormigón armado de 45 cm de diámetro, para grupo de pilotes CPI-6 según NTE-CPI, de hasta 15 m de profundidad. Ejecutado por extracción de tierras, en terreno de menos de 25 kg/cm² de resistencia, mediante sistema mecánico (perforación con cuchara), sin entubación, con lodos tixotrópicos (bentonita) como contención de las paredes y posterior hormigonado continuo sumergido del pilote. Realizado con hormigón HA-30/L/12/XS2+XF1 fabricado en central, con cemento MR, y vertido desde camión a través de tubo Tremie, y acero UNE-EN 10080 B 500 S, con una cuantía aproximada de 6,9 kg/m. Incluso alambre de atar y separadores.
Criterio de valoración económica: El precio incluye el transporte, la instalación, el montaje y el desmontaje del equipo mecánico, la elaboración de la ferralla (corte, doblado y conformado de elementos) en taller industrial y el montaje en el lugar definitivo de su colocación en obra.
Incluye: Replanteo y trazado de los ejes de los grupos de pilotes. Perforación del terreno con uso de lodos tixotrópicos para contención de las paredes. Colocación de la armadura. Puesta en obra del hormigón. Extracción de los lodos simultáneamente con el vertido del hormigón. Limpieza y retirada de sobrantes.
Criterio de medición de proyecto: Longitud medida según documentación gráfica de Proyecto, incrementada en un metro por la formación del bulbo.
Criterio de medición de obra: Se medirá la longitud, tomada en el terreno antes de hormigonar, del pilote realmente ejecutado según especificaciones de Proyecto, desde la punta hasta la cara inferior del encepado, sin incluir el exceso de hormigón consumido sobre el volumen teórico correspondiente al diámetro nominal del pilote.

| Código | Ud | Descripción | Rendimiento | Precio | Importe |
|---|---|---|---|---|---|
| mt07aco020k | Ud | Separador homologado para pilotes. (material) | 3.000 | 0.10 | 0.30 |
| mt07aco010c | kg | Ferralla elaborada en taller industrial con acero en barras corrugadas, UNE-EN 10080 B 500 S, de varios diámetros. (material) | 6.900 | 1.60 | 11.04 |
| mt08var050 | kg | Alambre galvanizado para atar, de 1,30 mm de diámetro. (material) | 0.041 | 1.50 | 0.06 |
| mt08var010 | kg | Lodo tixotrópico (bentonita). (material) | 4.000 | 0.45 | 1.80 |
| mt10haf010jdni | m³ | Hormigón HA-30/L/12/XS2+XF1, fabricado en central, con cemento MR. (material) | 0.200 | 120.90 | 24.18 |
| mq03pii106a | m | Equipo completo para perforación de pilote perforado sin entubación con lodos tixotrópicos, CPI-6. (maquinaria) | 0.165 | 405.00 | 66.83 |
| au00auh020 |  | Canaleta para vertido del hormigón. | 1.000 | 0.00 | 0.00 |
| au00auh050 |  | Tubo Tremie. | 1.000 | 0.00 | 0.00 |
| mo043 | h | Oficial 1ª ferrallista. (mano de obra) | 0.028 | 23.03 | 0.64 |
| mo090 | h | Ayudante ferrallista. (mano de obra) | 0.028 | 21.86 | 0.61 |
| mo045 | h | Oficial 1ª estructurista, en trabajos de puesta en obra del hormigón. (mano de obra) | 0.124 | 23.03 | 2.86 |
| mo092 | h | Ayudante estructurista, en trabajos de puesta en obra del hormigón. (mano de obra) | 0.196 | 21.86 | 4.28 |
| % | % | Costes directos complementarios | 2 % | 112.60 | 2.25 |
|  |  | Costes directos |  |  | 114.85 |
