# Pilote barrenado sin entubación

- Propiedad del archivo: CYPE INGENIEROS, S.A.
- Formato: FIEBDC-3/2002
- Divisa: EUR
- Costes indirectos: 3.00 %
- IVA: 21.00 %

## C Cimentaciones

### CP Profundas

#### CPI Pilotes "in situ"

**CPI070** m Pilote barrenado sin entubación.
Pilote de cimentación de hormigón armado de 35 cm de diámetro, para grupo de pilotes CPI-7 según NTE-CPI, de hasta 15 m de profundidad. Ejecutado por barrenado de tierras, en terreno de menos de 25 kg/cm² de resistencia, mediante sistema mecánico, sin entibación y posterior hormigonado continuo en seco del pilote. Realizado con hormigón HA-30/F/12/XC2+XF4 fabricado en central, y vertido desde camión a través de tubo Tremie, y acero UNE-EN 10080 B 500 S, con una cuantía aproximada de 5,6 kg/m. Incluso alambre de atar y separadores.
Criterio de valoración económica: El precio incluye el transporte, la instalación, el montaje y el desmontaje del equipo mecánico, la elaboración de la ferralla (corte, doblado y conformado de elementos) en taller industrial y el montaje en el lugar definitivo de su colocación en obra.
Incluye: Replanteo y trazado de los ejes de los grupos de pilotes. Barrenado de tierras. Colocación de la armadura. Puesta en obra del hormigón. Limpieza y retirada de sobrantes.
Criterio de medición de proyecto: Longitud medida según documentación gráfica de Proyecto, incrementada en un metro por la formación del bulbo.
Criterio de medición de obra: Se medirá la longitud, tomada en el terreno antes de hormigonar, del pilote realmente ejecutado según especificaciones de Proyecto, desde la punta hasta la cara inferior del encepado, sin incluir el exceso de hormigón consumido sobre el volumen teórico correspondiente al diámetro nominal del pilote.

| Código | Ud | Descripción | Rendimiento | Precio | Importe |
|---|---|---|---|---|---|
| mt07aco020k | Ud | Separador homologado para pilotes. (material) | 3.000 | 0.10 | 0.30 |
| mt07aco010c | kg | Ferralla elaborada en taller industrial con acero en barras corrugadas, UNE-EN 10080 B 500 S, de varios diámetros. (material) | 5.600 | 1.60 | 8.96 |
| mt08var050 | kg | Alambre galvanizado para atar, de 1,30 mm de diámetro. (material) | 0.034 | 1.50 | 0.05 |
| mt10haf010cpnk | m³ | Hormigón HA-30/F/12/XC2+XF4, fabricado en central. (material) | 0.110 | 103.40 | 11.37 |
| mq03pii107a | h | Equipo completo para perforación de pilote barrenado sin entubación, CPI-7. (maquinaria) | 0.125 | 255.00 | 31.88 |
| au00auh020 |  | Canaleta para vertido del hormigón. | 1.000 | 0.00 | 0.00 |
| au00auh050 |  | Tubo Tremie. | 1.000 | 0.00 | 0.00 |
| mo043 | h | Oficial 1ª ferrallista. (mano de obra) | 0.022 | 23.03 | 0.51 |
| mo090 | h | Ayudante ferrallista. (mano de obra) | 0.022 | 21.86 | 0.48 |
| mo045 | h | Oficial 1ª estructurista, en trabajos de puesta en obra del hormigón. (mano de obra) | 0.113 | 23.03 | 2.60 |
| mo092 | h | Ayudante estructurista, en trabajos de puesta en obra del hormigón. (mano de obra) | 0.153 | 21.86 | 3.34 |
| % | % | Costes directos complementarios | 2 % | 59.49 | 1.19 |
|  |  | Costes directos |  |  | 60.68 |
