# Losa de cimentación

- Propiedad del archivo: CYPE INGENIEROS, S.A.
- Formato: FIEBDC-3/2002
- Divisa: EUR
- Costes indirectos: 3.00 %
- IVA: 21.00 %

## C Cimentaciones

### CS Superficiales

#### CSL Losas

**CSL010** m³ Losa de cimentación.
Losa de cimentación de hormigón armado, realizada con hormigón HA-35/F/20/XS3 fabricado en central, con cemento MR, y vertido con bomba, y acero UNE-EN 10080 B 500 S, con una cuantía aproximada de 85 kg/m³; acabado superficial liso mediante regla vibrante. Incluso armaduras para formación de foso de ascensor, refuerzos, pliegues, encuentros, arranques y esperas en muros, escaleras y rampas, cambios de nivel, alambre de atar, y separadores.
Criterio de valoración económica: El precio incluye la elaboración y el montaje de la ferralla en el lugar definitivo de su colocación en obra, pero no incluye el encofrado.
Incluye: Replanteo y trazado de la losa y de los pilares u otros elementos estructurales que apoyen en la misma. Colocación de separadores y fijación de las armaduras. Conexionado, anclaje y emboquillado de las redes de instalaciones proyectadas. Vertido y compactación del hormigón. Coronación y enrase de cimientos. Curado del hormigón.
Criterio de medición de proyecto: Volumen medido sobre las secciones teóricas de la excavación, según documentación gráfica de Proyecto.
Criterio de medición de obra: Se medirá el volumen teórico ejecutado según especificaciones de Proyecto, sin incluir los incrementos por excesos de excavación no autorizados.

| Código | Ud | Descripción | Rendimiento | Precio | Importe |
|---|---|---|---|---|---|
| mt07aco020a | Ud | Separador homologado para cimentaciones. (material) | 5.000 | 0.15 | 0.75 |
| mt07aco010g | kg | Acero en barras corrugadas, UNE-EN 10080 B 500 S, suministrado en obra en barras sin elaborar, de varios diámetros. (material) | 86.700 | 1.22 | 105.77 |
| mt08var050 | kg | Alambre galvanizado para atar, de 1,30 mm de diámetro. (material) | 0.425 | 1.50 | 0.64 |
| mt10haf010ktos | m³ | Hormigón HA-35/F/20/XS3, fabricado en central, con cemento MR. (material) | 1.050 | 120.92 | 126.97 |
| mq06vib020 | h | Regla vibrante de 3 m. (maquinaria) | 0.333 | 5.23 | 1.74 |
| mq06bhe010 | h | Camión bomba estacionado en obra, para bombeo de hormigón. (maquinaria) | 0.042 | 190.40 | 8.00 |
| op00ciz020 |  | Cizalla para acero en barras corrugadas. | 1.000 | 0.00 | 0.00 |
| op00ata010 |  | Atadora de ferralla. | 1.000 | 0.00 | 0.00 |
| au00auh040 |  | Vibrador de hormigón, eléctrico. | 1.000 | 0.00 | 0.00 |
| mo043 | h | Oficial 1ª ferrallista. (mano de obra) | 0.544 | 23.03 | 12.53 |
| mo090 | h | Ayudante ferrallista. (mano de obra) | 0.816 | 21.86 | 17.84 |
| mo045 | h | Oficial 1ª estructurista, en trabajos de puesta en obra del hormigón. (mano de obra) | 0.009 | 23.03 | 0.21 |
| mo092 | h | Ayudante estructurista, en trabajos de puesta en obra del hormigón. (mano de obra) | 0.120 | 21.86 | 2.62 |
| % | % | Costes directos complementarios | 2 % | 277.07 | 5.54 |
|  |  | Costes directos |  |  | 282.61 |
