# Desmontaje de pilar metálico

- Propiedad del archivo: CYPE INGENIEROS, S.A.
- Formato: FIEBDC-3/2002
- Divisa: EUR
- Costes indirectos: 3.00 %
- IVA: 21.00 %

## D Demoliciones

### DE Estructuras

#### DEA Acero

**DEA030** m Desmontaje de pilar metálico.
Desmontaje de pilar metálico, formado por piezas simples de perfil de acero laminado IPE 200 o similar, de hasta 3 m de longitud media, con equipo de oxicorte, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.122 | 8.25 | 1.01 |
| mo019 | h | Oficial 1ª soldador. (mano de obra) | 0.122 | 22.42 | 2.74 |
| mo113 | h | Peón ordinario construcción. (mano de obra) | 0.490 | 20.78 | 10.18 |
| % | % | Costes directos complementarios | 2 % | 13.93 | 0.28 |
|  |  | Costes directos |  |  | 14.21 |
