# Desmontaje de instalación de calefacción

- Propiedad del archivo: CYPE INGENIEROS, S.A.
- Formato: FIEBDC-3/2002
- Divisa: EUR
- Costes indirectos: 3.00 %
- IVA: 21.00 %

## D Demoliciones

### DI Instalaciones

#### DIC Calefacción, climatización y A.C.S.

**DIC100** Ud Desmontaje de instalación de calefacción.
Desmontaje de instalación de calefacción, en local de uso común de 100 m² de superficie construida; con medios manuales, y carga manual sobre camión o contenedor.
Criterio de valoración económica: El precio incluye el desmontaje del colector, de los accesorios y de los terminales y la obturación de las conducciones conectadas al elemento.
Incluye: Desmontaje del elemento. Obturación de las conducciones conectadas a la instalación. Retirada y acopio del material desmontado. Limpieza de los restos de obra. Carga manual del material desmontado y restos de obra sobre camión o contenedor.
Criterio de medición de proyecto: Número de unidades previstas, según documentación gráfica de Proyecto.
Criterio de medición de obra: Se medirá el número de unidades realmente desmontadas según especificaciones de Proyecto.

| Código | Ud | Descripción | Rendimiento | Precio | Importe |
|---|---|---|---|---|---|
| mo103 | h | Ayudante calefactor. (mano de obra) | 5.856 | 20.98 | 122.86 |
| mo113 | h | Peón ordinario construcción. (mano de obra) | 2.928 | 20.78 | 60.84 |
| % | % | Costes directos complementarios | 2 % | 183.70 | 3.67 |
|  |  | Costes directos |  |  | 187.37 |
