# Forjado de viguetas metálicas

- Propiedad del archivo: CYPE INGENIEROS, S.A.
- Formato: FIEBDC-3/2002
- Divisa: EUR
- Costes indirectos: 3.00 %
- IVA: 21.00 %

## E Estructuras

### EA Acero

#### EAF Forjados

**EAF010** m² Forjado de viguetas metálicas.
Forjado de 25 = 20+5 cm de canto, compuesto de: viguetas de acero laminado en caliente UNE-EN 10025 S275JR, en perfiles simples, IPE 100; bovedilla cerámica, 60x25x20 cm; capa de compresión de hormigón armado de 5 cm de espesor, realizada con hormigón HA-30/F/20/XC2+XF3 fabricado en central, y vertido con cubilote, volumen de hormigón 0,08 m³/m², acero UNE-EN 10080 B 500 S en zona de refuerzo de negativos, cuantía 1,8 kg/m³, y malla electrosoldada ME 20x30 Ø 6-6 B 500 T 6x2,20 UNE-EN 10080, como armadura de reparto; montaje y desmontaje del sistema de encofrado.
Criterio de valoración económica: El precio incluye la elaboración de la ferralla (corte, doblado y conformado de elementos) en taller industrial, el montaje en el lugar definitivo de su colocación en obra, las soldaduras, los cortes, los despuntes, las piezas especiales, los casquillos y los elementos auxiliares de montaje.
Incluye: Replanteo del sistema de encofrado. Montaje del sistema de encofrado. Replanteo de la geometría de la planta. Presentación de las viguetas. Ejecución de las uniones soldadas. Colocación de bovedillas. Colocación de las armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m².

| Código | Ud | Descripción | Rendimiento | Precio | Importe |
|---|---|---|---|---|---|
| mt08evm010 | m² | Sistema de encofrado parcial de madera, recuperable, para ejecución de macizados de apoyos en forjados de viguetas metálicas y bovedillas, debidamente apuntalado, amortizable en 50 usos, hasta 4,5 m de altura. (material) | 0.100 | 25.00 | 2.50 |
| mt07bce010e | Ud | Bovedilla cerámica, 60x25x20 cm, según UNE-EN 15037-3. Incluso piezas especiales. (material) | 6.000 | 1.60 | 9.60 |
| mt07ala010deb | kg | Acero laminado UNE-EN 10025 S275JR, en perfiles laminados en caliente, piezas simples, para aplicaciones estructurales, acabado con imprimación antioxidante. Trabajado y montado en taller, para colocar con uniones soldadas en obra. (material) | 13.365 | 1.92 | 25.66 |
| mt07aco010c | kg | Ferralla elaborada en taller industrial con acero en barras corrugadas, UNE-EN 10080 B 500 S, de varios diámetros. (material) | 1.800 | 1.60 | 2.88 |
| mt08var050 | kg | Alambre galvanizado para atar, de 1,30 mm de diámetro. (material) | 0.018 | 1.50 | 0.03 |
| mt07ame010j | m² | Malla electrosoldada ME 20x30 Ø 6-6 B 500 T 6x2,20 UNE-EN 10080. (material) | 1.100 | 2.53 | 2.78 |
| mt10haf010clns | m³ | Hormigón HA-30/F/20/XC2+XF3, fabricado en central. (material) | 0.080 | 99.70 | 7.98 |
| mq08sol010 | h | Equipo de oxicorte, con acetileno como combustible y oxígeno como comburente. (maquinaria) | 0.010 | 8.25 | 0.08 |
| mq08sol020 | h | Equipo y elementos auxiliares para soldadura eléctrica. (maquinaria) | 0.015 | 3.42 | 0.05 |
| op00lla010 |  | Llave de impacto. | 1.000 | 0.00 | 0.00 |
| op00cor020 |  | Cortadora manual de metal, de disco. | 1.000 | 0.00 | 0.00 |
| au00auh010 |  | Cubilote. | 1.000 | 0.00 | 0.00 |
| au00auh040 |  | Vibrador de hormigón, eléctrico. | 1.000 | 0.00 | 0.00 |
| mo047 | h | Oficial 1ª montador de estructura metálica. (mano de obra) | 0.215 | 23.03 | 4.95 |
| mo094 | h | Ayudante montador de estructura metálica. (mano de obra) | 0.215 | 21.86 | 4.70 |
| mo044 | h | Oficial 1ª encofrador. (mano de obra) | 0.058 | 23.03 | 1.34 |
| mo091 | h | Ayudante encofrador. (mano de obra) | 0.058 | 21.86 | 1.27 |
| mo043 | h | Oficial 1ª ferrallista. (mano de obra) | 0.043 | 23.03 | 0.99 |
| mo090 | h | Ayudante ferrallista. (mano de obra) | 0.043 | 21.86 | 0.94 |
| mo045 | h | Oficial 1ª estructurista, en trabajos de puesta en obra del hormigón. (mano de obra) | 0.026 | 23.03 | 0.60 |
| mo092 | h | Ayudante estructurista, en trabajos de puesta en obra del hormigón. (mano de obra) | 0.100 | 21.86 | 2.19 |
| % | % | Costes directos complementarios | 2 % | 68.54 | 1.37 |
|  |  | Costes directos |  |  | 69.91 |
