# Columna de piedra natural

- Propiedad del archivo: CYPE INGENIEROS, S.A.
- Formato: FIEBDC-3/2002
- Divisa: EUR
- Costes indirectos: 3.00 %
- IVA: 21.00 %

## E Estructuras

### EC Cantería

#### ECP Columnas

**ECP010** Ud Columna de piedra natural.
Columna de granito Tezal, con fuste de sección circular de 30 cm de diámetro, 200 cm de alto y acabado aserrado. Colocación en obra: mediante su apoyo sobre la superficie soporte.
Incluye: Replanteo de ejes y perímetro de la columna. Colocación de la columna. Aplomado y nivelación del conjunto. Rejuntado.
Criterio de medición de proyecto: Número de unidades previstas, según documentación gráfica de Proyecto.
Criterio de medición de obra: Se medirá el número de unidades realmente ejecutadas según especificaciones de Proyecto.

| Código | Ud | Descripción | Rendimiento | Precio | Importe |
|---|---|---|---|---|---|
| mt06cpn010dad | Ud | Columna de granito Tezal, con fuste de sección circular de 30 cm de diámetro, 200 cm de alto y acabado aserrado. (material) | 1.000 | 828.11 | 828.11 |
| mq07gte010c | h | Grúa autopropulsada de brazo telescópico con una capacidad de elevación de 30 t y 27 m de altura máxima de trabajo. (maquinaria) | 1.000 | 75.04 | 75.04 |
| mo022 | h | Oficial 1ª colocador de piedra natural. (mano de obra) | 2.500 | 22.13 | 55.33 |
| mo060 | h | Ayudante colocador de piedra natural. (mano de obra) | 2.500 | 21.02 | 52.55 |
| % | % | Costes directos complementarios | 2 % | 1011.03 | 20.22 |
|  |  | Costes directos |  |  | 1031.25 |
