# Bóveda de fábrica de ladrillo cerámico

- Propiedad del archivo: CYPE INGENIEROS, S.A.
- Formato: FIEBDC-3/2002
- Divisa: EUR
- Costes indirectos: 3.00 %
- IVA: 21.00 %

## E Estructuras

### EF Fábrica

#### EFE Bóvedas

**EFE020** m² Bóveda de fábrica de ladrillo cerámico.
Bóveda estructural de cañón, de directriz recta, realizada con fábrica de 2 pies de ladrillo cerámico cara vista perforado hidrofugado, color Salmón, acabado liso, 24x11,5x5 cm, junta rehundida, recibido con mortero de cemento industrial, color gris, M-5, suministrado a granel; montaje y desmontaje de cimbras y apeos.
Incluye: Montaje de cimbras y apeos. Replanteo y marcado del aparejo en la cimbra. Marcado en los muros del perímetro de la bóveda. Ejecución de la bóveda de fábrica. Resolución de encuentros. Desmontaje de cimbras y apeos. Rejuntado. Limpieza final.
Criterio de medición de proyecto: Superficie medida por su intradós en verdadera magnitud, según documentación gráfica de Proyecto, incluyendo las partes que se introducen en las rozas, remates de base y coronación si los hubiera.
Criterio de medición de obra: Se medirá, en verdadera magnitud, por el intradós, la superficie realmente ejecutada según especificaciones de Proyecto, incluyendo las partes que se introducen en las rozas y los remates de base y coronación, si los hubiera.

| Código | Ud | Descripción | Rendimiento | Precio | Importe |
|---|---|---|---|---|---|
| mt05plt010bb | Ud | Ladrillo cerámico cara vista perforado hidrofugado, color Salmón, acabado liso, 24x11,5x5 cm, para uso en fábrica no protegida (pieza U), densidad 1700 kg/m³, según UNE-EN 771-1. (material) | 274.667 | 0.25 | 68.67 |
| mt08aaa010a | m³ | Agua. (material) | 0.176 | 1.50 | 0.26 |
| mt09mif010cb | t | Mortero industrial para albañilería, de cemento, color gris, categoría M-5 (resistencia a compresión 5 N/mm²), suministrado a granel, según UNE-EN 998-2. (material) | 0.972 | 50.20 | 48.79 |
| mt08cim040c | m² | Cimbra de madera de pino, dimensionada para soportar una carga máxima de trabajo de 400 kg/m², para formación de bóveda estructural de cañón. (material) | 1.000 | 83.70 | 83.70 |
| mq06mms010 | h | Mezclador continuo con silo, para mortero industrial en seco, suministrado a granel. (maquinaria) | 3.693 | 1.94 | 7.16 |
| mo021 | h | Oficial 1ª construcción en trabajos de albañilería. (mano de obra) | 4.360 | 22.13 | 96.49 |
| mo078 | h | Ayudante construcción en trabajos de albañilería. (mano de obra) | 4.274 | 21.02 | 89.84 |
| mo114 | h | Peón ordinario construcción en trabajos de albañilería. (mano de obra) | 3.706 | 20.78 | 77.01 |
| mo017 | h | Oficial 1ª carpintero. (mano de obra) | 1.069 | 22.45 | 24.00 |
| mo058 | h | Ayudante carpintero. (mano de obra) | 1.069 | 21.15 | 22.61 |
| % | % | Costes directos complementarios | 2 % | 518.53 | 10.37 |
|  |  | Costes directos |  |  | 528.90 |
