# Losa maciza y pilares

- Propiedad del archivo: CYPE INGENIEROS, S.A.
- Formato: FIEBDC-3/2002
- Divisa: EUR
- Costes indirectos: 3.00 %
- IVA: 21.00 %

## E Estructuras

### EH Hormigón armado

#### EHL Losas macizas

**EHL020** m² Losa maciza y pilares.
Estructura de hormigón armado, realizada con hormigón HA-25/F/20/XC2 fabricado en central, y vertido con cubilote, con un volumen total de hormigón en losa y pilares de 0,267 m³/m², y acero UNE-EN 10080 B 500 S, con una cuantía total de 26 kg/m², compuesta de los siguientes elementos: LOSA MACIZA: horizontal, canto 24 cm, con montaje y desmontaje de sistema de encofrado continuo, con acabado tipo industrial para revestir, formado por: superficie encofrante de tableros de madera tratada, reforzados con varillas y perfiles, amortizables en 25 usos; estructura soporte horizontal de sopandas metálicas y accesorios de montaje, amortizables en 150 usos y estructura soporte vertical de puntales metálicos, amortizables en 150 usos, con malla electrosoldada inferior, ME 20x20 Ø 10-10 B 500 T 6x2,20 UNE-EN 10080; PILARES: con altura libre de hasta 3 m y 30x30 cm de sección media, con montaje y desmontaje del sistema de encofrado de chapas metálicas reutilizables. Incluso refuerzo de huecos y zunchos perimetrales de planta y huecos, y agente filmógeno, para el curado de hormigones y morteros.
Criterio de valoración económica: El precio incluye la elaboración de la ferralla (corte, doblado y conformado de elementos) en taller industrial y el montaje en el lugar definitivo de su colocación en obra.
Incluye: PILARES: Replanteo. Colocación de las armaduras con separadores homologados. Montaje del sistema de encofrado. Vertido y compactación del hormigón. Desmontaje del sistema de encofrado. Curado del hormigón. LOSA MACIZA: Replanteo del sistema de encofrado. Montaje del sistema de encofrado. Replanteo de la geometría de la planta sobre el encofrado. Colocación de armaduras con separadores homologados. Vertido y compactación del hormigón. Regleado y nivelación de la capa de compresión. Curado del hormigón. Desmontaje del sistema de encofrado.
Criterio de medición de proyecto: Superficie medida en verdadera magnitud desde las caras exteriores de los zunchos del perímetro, según documentación gráfica de Proyecto, deduciendo los huecos de superficie mayor de 6 m².
Criterio de medición de obra: Se medirá, en verdadera magnitud, desde las caras exteriores de los zunchos del perímetro, la superficie realmente ejecutada según especificaciones de Proyecto, deduciendo los huecos de superficie mayor de 6 m².

| Código | Ud | Descripción | Rendimiento | Precio | Importe |
|---|---|---|---|---|---|
| mt07aco020b | Ud | Separador homologado para pilares. (material) | 0.500 | 0.06 | 0.03 |
| mt08eup010b | m² | Chapa metálica de 50x50 cm, para encofrado de pilares de hormigón armado de sección rectangular o cuadrada, de hasta 3 m de altura, incluso accesorios de montaje. (material) | 0.007 | 48.00 | 0.34 |
| mt08eft030a | m² | Tablero de madera tratada, de 22 mm de espesor, reforzado con varillas y perfiles. (material) | 0.044 | 45.50 | 2.00 |
| mt08eva030 | m² | Estructura soporte para encofrado recuperable, compuesta de: sopandas metálicas y accesorios de montaje. (material) | 0.007 | 102.00 | 0.71 |
| mt50spa081a | Ud | Puntal metálico telescópico, de hasta 3 m de altura. (material) | 0.029 | 19.25 | 0.56 |
| mt08cim030b | m³ | Madera de pino. (material) | 0.003 | 355.50 | 1.07 |
| mt08var060 | kg | Puntas de acero de 20x100 mm. (material) | 0.040 | 8.75 | 0.35 |
| mt08dba010d | l | Agente desmoldeante, a base de aceites especiales, emulsionable en agua, para encofrados metálicos, fenólicos o de madera. (material) | 0.041 | 1.80 | 0.07 |
| mt07aco020h | Ud | Separador homologado para losas macizas. (material) | 3.000 | 0.09 | 0.27 |
| mt07aco010c | kg | Ferralla elaborada en taller industrial con acero en barras corrugadas, UNE-EN 10080 B 500 S, de varios diámetros. (material) | 26.000 | 1.60 | 41.60 |
| mt08var050 | kg | Alambre galvanizado para atar, de 1,30 mm de diámetro. (material) | 0.298 | 1.50 | 0.45 |
| mt07ame010s | m² | Malla electrosoldada ME 20x20 Ø 10-10 B 500 T 6x2,20 UNE-EN 10080. (material) | 1.100 | 10.52 | 11.57 |
| mt10haf010ctms | m³ | Hormigón HA-25/F/20/XC2, fabricado en central. (material) | 0.280 | 92.20 | 25.82 |
| mt08cur020a | l | Agente filmógeno, para el curado de hormigones y morteros. (material) | 0.150 | 1.56 | 0.23 |
| op00ciz020 |  | Cizalla para acero en barras corrugadas. | 1.000 | 0.00 | 0.00 |
| op00ata010 |  | Atadora de ferralla. | 1.000 | 0.00 | 0.00 |
| op00sie020 |  | Sierra de disco fijo, para mesa de trabajo. | 1.000 | 0.00 | 0.00 |
| au00auh010 |  | Cubilote. | 1.000 | 0.00 | 0.00 |
| au00auh040 |  | Vibrador de hormigón, eléctrico. | 1.000 | 0.00 | 0.00 |
| mo044 | h | Oficial 1ª encofrador. (mano de obra) | 0.626 | 23.03 | 14.42 |
| mo091 | h | Ayudante encofrador. (mano de obra) | 0.644 | 21.86 | 14.08 |
| mo043 | h | Oficial 1ª ferrallista. (mano de obra) | 0.317 | 23.03 | 7.30 |
| mo090 | h | Ayudante ferrallista. (mano de obra) | 0.275 | 21.86 | 6.01 |
| mo045 | h | Oficial 1ª estructurista, en trabajos de puesta en obra del hormigón. (mano de obra) | 0.063 | 23.03 | 1.45 |
| mo092 | h | Ayudante estructurista, en trabajos de puesta en obra del hormigón. (mano de obra) | 0.255 | 21.86 | 5.57 |
| % | % | Costes directos complementarios | 2 % | 133.90 | 2.68 |
|  |  | Costes directos |  |  | 136.58 |
