# Sistema de encofrado para muro de hormigón arquitectónico

- Propiedad del archivo: CYPE INGENIEROS, S.A.
- Formato: FIEBDC-3/2002
- Divisa: EUR
- Costes indirectos: 3.00 %
- IVA: 21.00 %

## E Estructuras

### EH Hormigón armado

#### EHM Muros

**EHM016** m² Sistema de encofrado para muro de hormigón arquitectónico.
Montaje y desmontaje en una cara del muro, de sistema de encofrado a dos caras con acabado visto con textura y relieve, realizado con paneles metálicos modulares, amortizables en 150 usos, con plancha desechable formada por una lámina de plástico rígido y una protección de poliestireno expandido (EPS) LHVp "VALERO LHV", LHP04E, de 38 mm de espesor, incorporada a la cara interior del encofrado, para formación de muro de hormigón arquitectónico, de hasta 3 m de altura y superficie plana. Incluso pasamuros para paso de los tensores, berenjenos, elementos de sustentación, fijación y apuntalamiento necesarios para su estabilidad; cola líquida para fijación de la lámina y cinta de juntas.
Incluye: Limpieza y preparación del plano de apoyo. Replanteo de las juntas de construcción y de dilatación. Colocación de pasamuros para paso de los tensores. Montaje del sistema de encofrado. Colocación de elementos de sustentación, fijación y apuntalamiento. Colocación de la lámina sobre el encofrado. Aplomado y nivelación del encofrado. Desmontaje del sistema de encofrado. Limpieza y almacenamiento del encofrado.
Criterio de medición de proyecto: Superficie de encofrado en contacto con el hormigón, medida según documentación gráfica de Proyecto, sin deducir huecos menores de 1 m².
Criterio de medición de obra: Se medirá la superficie de encofrado en contacto con el hormigón realmente ejecutada según especificaciones de Proyecto, sin deducir huecos menores de 1 m².

| Código | Ud | Descripción | Rendimiento | Precio | Importe |
|---|---|---|---|---|---|
| mt08eme070a | m² | Paneles metálicos modulares, para encofrar muros de hormigón de hasta 3 m de altura. (material) | 0.007 | 200.00 | 1.40 |
| mt08eme075j | Ud | Estructura soporte de sistema de encofrado vertical, para muros de hormigón a dos caras, de hasta 3 m de altura, formada por tornapuntas metálicos para estabilización y aplomado de la superficie encofrante. (material) | 0.007 | 275.00 | 1.93 |
| mt08lhv010FL | m² | Plancha desechable formada por una lámina de plástico rígido y una protección de poliestireno expandido (EPS) LHVp "VALERO LHV", LHP04E, de 38 mm de espesor, incorporada a la cara interior del encofrado, para obtener una superficie de hormigón con acabado visto, en relieve. (material) | 1.000 | 36.67 | 36.67 |
| mt08lhv020b | l | Cola líquida "VALERO LHV". (material) | 0.070 | 12.31 | 0.86 |
| mt08lhv030b | m | Cinta de juntas "VALERO". (material) | 1.100 | 0.69 | 0.76 |
| mt08var204 | Ud | Pasamuros de PVC para paso de los tensores del encofrado, de varios diámetros y longitudes. (material) | 0.100 | 1.35 | 0.14 |
| mt08var040a | Ud | Berenjeno de PVC, de varias dimensiones y 2500 mm de longitud. (material) | 0.500 | 0.55 | 0.28 |
| mo044 | h | Oficial 1ª encofrador. (mano de obra) | 0.412 | 23.03 | 9.49 |
| mo091 | h | Ayudante encofrador. (mano de obra) | 0.462 | 21.86 | 10.10 |
| % | % | Costes directos complementarios | 2 % | 61.63 | 1.23 |
|  |  | Costes directos |  |  | 62.86 |
