# Pilar circular de hormigón armado

- Propiedad del archivo: CYPE INGENIEROS, S.A.
- Formato: FIEBDC-3/2002
- Divisa: EUR
- Costes indirectos: 3.00 %
- IVA: 21.00 %

## E Estructuras

### EH Hormigón armado

#### EHS Pilares

**EHS011** m³ Pilar circular de hormigón armado.
Pilar de sección circular de hormigón armado, de 85 cm de diámetro medio, realizado con hormigón HA-25/F/20/XC2 fabricado en central, y vertido con cubilote, y acero UNE-EN 10080 B 500 S, con una cuantía aproximada de 120 kg/m³; montaje y desmontaje de sistema de encofrado, con acabado tipo industrial para revestir, en planta de entre 5 y 6 m de altura libre, formado por: superficie encofrante de moldes cilíndricos de lámina plastificada reforzada exteriormente con fibra de vidrio, de un solo uso y estructura soporte vertical de torre andamio para apeo de pilares de gran altura, amortizable en 1 usos. Incluso alambre de atar y separadores.
Criterio de valoración económica: El precio incluye la elaboración de la ferralla (corte, doblado y conformado de elementos) en taller industrial y el montaje en el lugar definitivo de su colocación en obra.
Incluye: Replanteo. Colocación de las armaduras con separadores homologados. Montaje del sistema de encofrado. Vertido y compactación del hormigón. Desmontaje del sistema de encofrado. Curado del hormigón.
Criterio de medición de proyecto: Volumen medido según documentación gráfica de Proyecto.
Criterio de medición de obra: Se medirá el volumen realmente ejecutado según especificaciones de Proyecto.

| Código | Ud | Descripción | Rendimiento | Precio | Importe |
|---|---|---|---|---|---|
| mt07sep010ac | Ud | Separador homologado de plástico, para armaduras de pilares de varios diámetros. (material) | 12.000 | 0.08 | 0.96 |
| mt07aco010c | kg | Ferralla elaborada en taller industrial con acero en barras corrugadas, UNE-EN 10080 B 500 S, de varios diámetros. (material) | 120.000 | 1.60 | 192.00 |
| mt08var050 | kg | Alambre galvanizado para atar, de 1,30 mm de diámetro. (material) | 0.600 | 1.50 | 0.90 |
| mt08tub030de | m² | Molde cilíndrico desechable, de lámina plastificada reforzada exteriormente con fibra de vidrio, para encofrado de pilares de hormigón, de entre 5 y 6 m de altura y 85 cm de diámetro medio, para acabado no visto del hormigón. Incluso accesorios de montaje. (material) | 4.706 | 41.12 | 193.51 |
| mt08eup030 | m³ | Torre andamio metálica, para apeo de pilares de gran altura. Incluso p/p de accesorios de montaje. (material) | 0.471 | 3.45 | 1.62 |
| mt10haf010ctms | m³ | Hormigón HA-25/F/20/XC2, fabricado en central. (material) | 1.050 | 92.20 | 96.81 |
| op00ciz020 |  | Cizalla para acero en barras corrugadas. | 1.000 | 0.00 | 0.00 |
| op00ata010 |  | Atadora de ferralla. | 1.000 | 0.00 | 0.00 |
| au00auh010 |  | Cubilote. | 1.000 | 0.00 | 0.00 |
| au00auh040 |  | Vibrador de hormigón, eléctrico. | 1.000 | 0.00 | 0.00 |
| au00auh030 |  | Castillete de hormigonado. | 1.000 | 0.00 | 0.00 |
| mo044 | h | Oficial 1ª encofrador. (mano de obra) | 1.082 | 23.03 | 24.92 |
| mo091 | h | Ayudante encofrador. (mano de obra) | 1.082 | 21.86 | 23.65 |
| mo043 | h | Oficial 1ª ferrallista. (mano de obra) | 0.672 | 23.03 | 15.48 |
| mo090 | h | Ayudante ferrallista. (mano de obra) | 0.672 | 21.86 | 14.69 |
| mo045 | h | Oficial 1ª estructurista, en trabajos de puesta en obra del hormigón. (mano de obra) | 0.360 | 23.03 | 8.29 |
| mo092 | h | Ayudante estructurista, en trabajos de puesta en obra del hormigón. (mano de obra) | 1.450 | 21.86 | 31.70 |
| % | % | Costes directos complementarios | 2 % | 604.53 | 12.09 |
|  |  | Costes directos |  |  | 616.62 |
