# Sistema de encofrado reutilizable para pilar rectangular o cuadrado

- Propiedad del archivo: CYPE INGENIEROS, S.A.
- Formato: FIEBDC-3/2002
- Divisa: EUR
- Costes indirectos: 3.00 %
- IVA: 21.00 %

## E Estructuras

### EH Hormigón armado

#### EHS Pilares

**EHS012** m² Sistema de encofrado reutilizable para pilar rectangular o cuadrado.
Montaje y desmontaje de sistema de encofrado reutilizable para formación de pilar rectangular o cuadrado de hormigón armado, con acabado tipo industrial para revestir en planta de entre 8 y 9 m de altura libre, formado por: superficie encofrante de paneles metálicos, amortizables en 75 usos y estructura soporte vertical de torre andamio para apeo de pilares de gran altura, amortizable en 150 usos. Incluso berenjenos y líquido desencofrante para evitar la adherencia del hormigón al encofrado.
Incluye: Replanteo. Montaje del sistema de encofrado. Desmontaje del sistema de encofrado. Limpieza y almacenamiento del encofrado.
Criterio de medición de proyecto: Superficie de encofrado en contacto con el hormigón, medida según documentación gráfica de Proyecto.
Criterio de medición de obra: Se medirá la superficie de encofrado en contacto con el hormigón realmente ejecutada según especificaciones de Proyecto.

| Código | Ud | Descripción | Rendimiento | Precio | Importe |
|---|---|---|---|---|---|
| mt08eup015g | m² | Panel metálico diseñado para su manipulación con grúa, para encofrado de pilares de hormigón armado de sección rectangular o cuadrada, de entre 8 y 9 m de altura, incluso accesorios de montaje. (material) | 0.016 | 133.50 | 2.14 |
| mt08eup030 | m³ | Torre andamio metálica, para apeo de pilares de gran altura. Incluso p/p de accesorios de montaje. (material) | 0.100 | 3.45 | 0.35 |
| mt08var040a | Ud | Berenjeno de PVC, de varias dimensiones y 2500 mm de longitud. (material) | 1.338 | 0.55 | 0.74 |
| mt08dba010d | l | Agente desmoldeante, a base de aceites especiales, emulsionable en agua, para encofrados metálicos, fenólicos o de madera. (material) | 0.030 | 1.80 | 0.05 |
| mo044 | h | Oficial 1ª encofrador. (mano de obra) | 0.449 | 23.03 | 10.34 |
| mo091 | h | Ayudante encofrador. (mano de obra) | 0.541 | 21.86 | 11.83 |
| % | % | Costes directos complementarios | 2 % | 25.45 | 0.51 |
|  |  | Costes directos |  |  | 25.96 |
