# Sistema de encofrado para pilar circular

- Propiedad del archivo: CYPE INGENIEROS, S.A.
- Formato: FIEBDC-3/2002
- Divisa: EUR
- Costes indirectos: 3.00 %
- IVA: 21.00 %

## E Estructuras

### EH Hormigón armado

#### EHS Pilares

**EHS013** m² Sistema de encofrado para pilar circular.
Montaje y desmontaje de sistema de encofrado desechable, para formación de pilar circular de hormigón armado de 65 cm de diámetro medio, con acabado tipo industrial para revestir en planta de entre 5 y 6 m de altura libre, formado por: superficie encofrante de moldes cilíndricos de lámina plastificada reforzada exteriormente con fibra de vidrio, de un solo uso y estructura soporte vertical de torre andamio para apeo de pilares de gran altura, amortizable en 1 usos.
Incluye: Replanteo. Montaje del sistema de encofrado. Desmontaje del sistema de encofrado.
Criterio de medición de proyecto: Superficie de encofrado en contacto con el hormigón, medida según documentación gráfica de Proyecto.
Criterio de medición de obra: Se medirá la superficie de encofrado en contacto con el hormigón realmente ejecutada según especificaciones de Proyecto.

| Código | Ud | Descripción | Rendimiento | Precio | Importe |
|---|---|---|---|---|---|
| mt08tub030da | m² | Molde cilíndrico desechable, de lámina plastificada reforzada exteriormente con fibra de vidrio, para encofrado de pilares de hormigón, de entre 5 y 6 m de altura y 65 cm de diámetro medio, para acabado no visto del hormigón. Incluso accesorios de montaje. (material) | 1.000 | 37.41 | 37.41 |
| mt08eup030 | m³ | Torre andamio metálica, para apeo de pilares de gran altura. Incluso p/p de accesorios de montaje. (material) | 0.100 | 3.45 | 0.35 |
| mo044 | h | Oficial 1ª encofrador. (mano de obra) | 0.230 | 23.03 | 5.30 |
| mo091 | h | Ayudante encofrador. (mano de obra) | 0.230 | 21.86 | 5.03 |
| % | % | Costes directos complementarios | 2 % | 48.09 | 0.96 |
|  |  | Costes directos |  |  | 49.05 |
