# Sistema de encofrado desechable para pilar rectangular o cuadrado

- Propiedad del archivo: CYPE INGENIEROS, S.A.
- Formato: FIEBDC-3/2002
- Divisa: EUR
- Costes indirectos: 3.00 %
- IVA: 21.00 %

## E Estructuras

### EH Hormigón armado

#### EHS Pilares

**EHS014** Ud Sistema de encofrado desechable para pilar rectangular o cuadrado.
Montaje y desmontaje de sistema de encofrado desechable Reltec Medianero "VALERO", para formación de pilar rectangular o cuadrado de hormigón armado, de 40x20 cm, con acabado visto con textura lisa, en planta de hasta 3 m de altura libre, formado por: superficie encofrante de moldes cilíndricos de poliestireno expandido (EPS), recubiertos interiormente con una lámina plastificada y reforzados exteriormente con fibra de vidrio, de un solo uso y estructura soporte vertical de puntales metálicos, amortizables en 150 usos.
Incluye: Replanteo. Montaje del sistema de encofrado. Desmontaje del sistema de encofrado.
Criterio de medición de proyecto: Número de unidades previstas, según documentación gráfica de Proyecto.
Criterio de medición de obra: Se medirá el número de unidades realmente ejecutadas según especificaciones de Proyecto.

| Código | Ud | Descripción | Rendimiento | Precio | Importe |
|---|---|---|---|---|---|
| mt08val010zu1 | m | Molde cilíndrico desechable Reltec Medianero "VALERO", de 480 mm de diámetro exterior, de poliestireno expandido (EPS), recubierto interiormente con una lámina plastificada y reforzado exteriormente con fibra de vidrio, para pilares de hormigón armado de sección rectangular o cuadrada, de hasta 3 m de altura y 40x20 cm de sección media, para acabado visto del hormigón. (material) | 3.000 | 66.91 | 200.73 |
| mt50spa081a | Ud | Puntal metálico telescópico, de hasta 3 m de altura. (material) | 0.027 | 19.25 | 0.52 |
| mo044 | h | Oficial 1ª encofrador. (mano de obra) | 0.594 | 23.03 | 13.68 |
| mo091 | h | Ayudante encofrador. (mano de obra) | 0.594 | 21.86 | 12.98 |
| % | % | Costes directos complementarios | 2 % | 227.91 | 4.56 |
|  |  | Costes directos |  |  | 232.47 |
