# Pilar rectangular o cuadrado de hormigón visto

- Propiedad del archivo: CYPE INGENIEROS, S.A.
- Formato: FIEBDC-3/2002
- Divisa: EUR
- Costes indirectos: 3.00 %
- IVA: 21.00 %

## E Estructuras

### EH Hormigón armado

#### EHS Pilares

**EHS015** m³ Pilar rectangular o cuadrado de hormigón visto.
Pilar de sección rectangular o cuadrada de hormigón visto, de 30x30 cm de sección media, realizado con hormigón HA-30/F/20/XD1+XF4 fabricado en central, y vertido con cubilote, y acero UNE-EN 10080 B 500 S, con una cuantía aproximada de 120 kg/m³; montaje y desmontaje de sistema de encofrado, con acabado visto con textura lisa, en planta de hasta 3 m de altura libre, formado por: superficie encofrante de tableros contrachapados fenólicos con bastidor metálico, amortizables en 20 usos y estructura soporte vertical de puntales metálicos, amortizables en 150 usos. Incluso alambre de atar, separadores, líquido desencofrante para evitar la adherencia del hormigón al encofrado, berenjenos para biselado de cantos y agente filmógeno, para el curado de hormigones y morteros.
Criterio de valoración económica: El precio incluye la elaboración de la ferralla (corte, doblado y conformado de elementos) en taller industrial y el montaje en el lugar definitivo de su colocación en obra.
Incluye: Replanteo. Colocación de las armaduras con separadores homologados. Montaje del sistema de encofrado. Vertido y compactación del hormigón. Desmontaje del sistema de encofrado. Curado del hormigón.
Criterio de medición de proyecto: Volumen medido según documentación gráfica de Proyecto.
Criterio de medición de obra: Se medirá el volumen realmente ejecutado según especificaciones de Proyecto.

| Código | Ud | Descripción | Rendimiento | Precio | Importe |
|---|---|---|---|---|---|
| mt07sep010ac | Ud | Separador homologado de plástico, para armaduras de pilares de varios diámetros. (material) | 12.000 | 0.08 | 0.96 |
| mt07aco010c | kg | Ferralla elaborada en taller industrial con acero en barras corrugadas, UNE-EN 10080 B 500 S, de varios diámetros. (material) | 120.000 | 1.60 | 192.00 |
| mt08var050 | kg | Alambre galvanizado para atar, de 1,30 mm de diámetro. (material) | 0.600 | 1.50 | 0.90 |
| mt08vis010a | m² | Tablero contrachapado fenólico de madera de pino con bastidor metálico, para encofrado de pilares de hormigón armado con acabado visto, de sección rectangular o cuadrada, de hasta 3 m de altura, incluso accesorios de montaje. (material) | 0.800 | 87.00 | 69.60 |
| mt50spa081a | Ud | Puntal metálico telescópico, de hasta 3 m de altura. (material) | 0.099 | 19.25 | 1.91 |
| mt08var040a | Ud | Berenjeno de PVC, de varias dimensiones y 2500 mm de longitud. (material) | 17.800 | 0.55 | 9.79 |
| mt08dba010b | l | Agente desmoldeante biodegradable en fase acuosa, para hormigones con acabado visto. (material) | 0.173 | 4.59 | 0.79 |
| mt10haf010fpns | m³ | Hormigón HA-30/F/20/XD1+XF4, fabricado en central. (material) | 1.050 | 103.80 | 108.99 |
| mt08cur010a | l | Agente filmógeno, para el curado de hormigones y morteros, con acabado visto. (material) | 2.000 | 3.23 | 6.46 |
| op00ciz020 |  | Cizalla para acero en barras corrugadas. | 1.000 | 0.00 | 0.00 |
| op00ata010 |  | Atadora de ferralla. | 1.000 | 0.00 | 0.00 |
| au00auh010 |  | Cubilote. | 1.000 | 0.00 | 0.00 |
| au00auh040 |  | Vibrador de hormigón, eléctrico. | 1.000 | 0.00 | 0.00 |
| au00auh030 |  | Castillete de hormigonado. | 1.000 | 0.00 | 0.00 |
| mo044 | h | Oficial 1ª encofrador. (mano de obra) | 4.624 | 23.03 | 106.49 |
| mo091 | h | Ayudante encofrador. (mano de obra) | 4.624 | 21.86 | 101.08 |
| mo043 | h | Oficial 1ª ferrallista. (mano de obra) | 0.672 | 23.03 | 15.48 |
| mo090 | h | Ayudante ferrallista. (mano de obra) | 0.672 | 21.86 | 14.69 |
| mo045 | h | Oficial 1ª estructurista, en trabajos de puesta en obra del hormigón. (mano de obra) | 0.340 | 23.03 | 7.83 |
| mo092 | h | Ayudante estructurista, en trabajos de puesta en obra del hormigón. (mano de obra) | 1.370 | 21.86 | 29.95 |
| % | % | Costes directos complementarios | 2 % | 666.92 | 13.34 |
|  |  | Costes directos |  |  | 680.26 |
