# Sistema de encofrado para pilar circular de hormigón visto

- Propiedad del archivo: CYPE INGENIEROS, S.A.
- Formato: FIEBDC-3/2002
- Divisa: EUR
- Costes indirectos: 3.00 %
- IVA: 21.00 %

## E Estructuras

### EH Hormigón armado

#### EHS Pilares

**EHS018** m² Sistema de encofrado para pilar circular de hormigón visto.
Montaje y desmontaje de sistema de encofrado desechable Tubotec Liso "VALERO", para formación de pilar circular de hormigón armado de 30 cm de diámetro medio, con acabado visto con textura lisa en planta de hasta 3 m de altura libre, formado por: superficie encofrante de moldes cilíndricos de bandas de papel kraft, aluminio y polietileno, de un solo uso y estructura soporte vertical de puntales metálicos, amortizables en 150 usos.
Incluye: Replanteo. Montaje del sistema de encofrado. Desmontaje del sistema de encofrado.
Criterio de medición de proyecto: Superficie de encofrado en contacto con el hormigón, medida según documentación gráfica de Proyecto.
Criterio de medición de obra: Se medirá la superficie de encofrado en contacto con el hormigón realmente ejecutada según especificaciones de Proyecto.

| Código | Ud | Descripción | Rendimiento | Precio | Importe |
|---|---|---|---|---|---|
| mt08tub020yd | m² | Molde cilíndrico desechable Tubotec Liso "VALERO", de bandas de papel kraft, aluminio y polietileno en espiral, para encofrado de pilares de hormigón, de hasta 3 m de altura y 30 cm de diámetro medio, para acabado visto del hormigón. Incluso accesorios de montaje. (material) | 1.000 | 19.39 | 19.39 |
| mt50spa081a | Ud | Puntal metálico telescópico, de hasta 3 m de altura. (material) | 0.007 | 19.25 | 0.13 |
| mo044 | h | Oficial 1ª encofrador. (mano de obra) | 0.165 | 23.03 | 3.80 |
| mo091 | h | Ayudante encofrador. (mano de obra) | 0.165 | 21.86 | 3.61 |
| % | % | Costes directos complementarios | 2 % | 26.93 | 0.54 |
|  |  | Costes directos |  |  | 27.47 |
