# Viga de hormigón armado

- Propiedad del archivo: CYPE INGENIEROS, S.A.
- Formato: FIEBDC-3/2002
- Divisa: EUR
- Costes indirectos: 3.00 %
- IVA: 21.00 %

## E Estructuras

### EH Hormigón armado

#### EHV Vigas

**EHV010** m³ Viga de hormigón armado.
Viga descolgada, recta, de hormigón armado, de 40x60 cm, realizada con hormigón HA-30/F/20/XC2+XM3 fabricado en central, y vertido con bomba, y acero UNE-EN 10080 B 500 S, con una cuantía aproximada de 150 kg/m³; montaje y desmontaje del sistema de encofrado, con acabado tipo industrial para revestir, en planta de hasta 3 m de altura libre, formado por: superficie encofrante de tableros de madera tratada, reforzados con varillas y perfiles, amortizables en 25 usos; estructura soporte horizontal de sopandas metálicas y accesorios de montaje, amortizables en 150 usos y estructura soporte vertical de puntales metálicos, amortizables en 150 usos. Incluso alambre de atar, separadores y líquido desencofrante, para evitar la adherencia del hormigón al encofrado.
Criterio de valoración económica: El precio incluye la elaboración de la ferralla (corte, doblado y conformado de elementos) en taller industrial y el montaje en el lugar definitivo de su colocación en obra.
Incluye: Replanteo. Montaje del sistema de encofrado. Colocación de las armaduras con separadores homologados. Vertido y compactación del hormigón. Curado del hormigón. Desmontaje del sistema de encofrado.
Criterio de medición de proyecto: Volumen medido según documentación gráfica de Proyecto.
Criterio de medición de obra: Se medirá el volumen realmente ejecutado según especificaciones de Proyecto.

| Código | Ud | Descripción | Rendimiento | Precio | Importe |
|---|---|---|---|---|---|
| mt08eft030a | m² | Tablero de madera tratada, de 22 mm de espesor, reforzado con varillas y perfiles. (material) | 0.192 | 45.50 | 8.74 |
| mt08eva030 | m² | Estructura soporte para encofrado recuperable, compuesta de: sopandas metálicas y accesorios de montaje. (material) | 0.032 | 102.00 | 3.26 |
| mt50spa081a | Ud | Puntal metálico telescópico, de hasta 3 m de altura. (material) | 0.111 | 19.25 | 2.14 |
| mt08cim030b | m³ | Madera de pino. (material) | 0.013 | 355.50 | 4.62 |
| mt08var060 | kg | Puntas de acero de 20x100 mm. (material) | 0.167 | 8.75 | 1.46 |
| mt08dba010d | l | Agente desmoldeante, a base de aceites especiales, emulsionable en agua, para encofrados metálicos, fenólicos o de madera. (material) | 0.125 | 1.80 | 0.23 |
| mt07aco020c | Ud | Separador homologado para vigas. (material) | 4.000 | 0.09 | 0.36 |
| mt07aco010c | kg | Ferralla elaborada en taller industrial con acero en barras corrugadas, UNE-EN 10080 B 500 S, de varios diámetros. (material) | 150.000 | 1.60 | 240.00 |
| mt08var050 | kg | Alambre galvanizado para atar, de 1,30 mm de diámetro. (material) | 1.350 | 1.50 | 2.03 |
| mt10haf010ctjs | m³ | Hormigón HA-30/F/20/XC2+XM3, fabricado en central. (material) | 1.050 | 103.80 | 108.99 |
| mq06bhe010 | h | Camión bomba estacionado en obra, para bombeo de hormigón. (maquinaria) | 0.147 | 190.40 | 27.99 |
| op00ciz020 |  | Cizalla para acero en barras corrugadas. | 1.000 | 0.00 | 0.00 |
| op00ata010 |  | Atadora de ferralla. | 1.000 | 0.00 | 0.00 |
| op00sie020 |  | Sierra de disco fijo, para mesa de trabajo. | 1.000 | 0.00 | 0.00 |
| au00auh040 |  | Vibrador de hormigón, eléctrico. | 1.000 | 0.00 | 0.00 |
| mo044 | h | Oficial 1ª encofrador. (mano de obra) | 2.083 | 23.03 | 47.97 |
| mo091 | h | Ayudante encofrador. (mano de obra) | 2.083 | 21.86 | 45.53 |
| mo043 | h | Oficial 1ª ferrallista. (mano de obra) | 1.200 | 23.03 | 27.64 |
| mo090 | h | Ayudante ferrallista. (mano de obra) | 1.200 | 21.86 | 26.23 |
| mo045 | h | Oficial 1ª estructurista, en trabajos de puesta en obra del hormigón. (mano de obra) | 0.085 | 23.03 | 1.96 |
| mo092 | h | Ayudante estructurista, en trabajos de puesta en obra del hormigón. (mano de obra) | 0.335 | 21.86 | 7.32 |
| % | % | Costes directos complementarios | 2 % | 556.47 | 11.13 |
|  |  | Costes directos |  |  | 567.60 |
