# Anclaje químico estructural sobre hormigón, mediante cápsula química

- Propiedad del archivo: CYPE INGENIEROS, S.A.
- Formato: FIEBDC-3/2002
- Divisa: EUR
- Costes indirectos: 3.00 %
- IVA: 21.00 %

## E Estructuras

### EH Hormigón armado

#### EHW Anclajes estructurales

**EHW013** Ud Anclaje químico estructural sobre hormigón, mediante cápsula química.
Anclaje químico estructural realizado en elemento de hormigón de 340 mm de espesor mínimo, formado por una perforación de 35 mm de diámetro y 270 mm de profundidad, realizada mediante taladro con martillo percutor y broca, inserción en la perforación de cápsula de resinas de metacrilato de uretano, M30x270, de 30 mm de diámetro y 270 mm de longitud y posterior introducción, mediante atornillador, de elemento de fijación compuesto por varilla roscada con marca de colocación y extremo inferior biselado a 45°, de acero galvanizado calidad 8.8, según UNE-EN ISO 898-1, de 30 mm de diámetro y 380 mm de longitud, tuerca y arandela.
Incluye: Replanteo de la posición del anclaje. Ejecución de la perforación. Limpieza del polvo resultante. Inserción de la cápsula química. Introducción del elemento de fijación. Aplicación del par de apriete con llave dinamométrica. Limpieza de los restos sobrantes.
Criterio de medición de proyecto: Número de unidades previstas, según documentación gráfica de Proyecto.
Criterio de medición de obra: Se medirá el número de unidades realmente ejecutadas según especificaciones de Proyecto.

| Código | Ud | Descripción | Rendimiento | Precio | Importe |
|---|---|---|---|---|---|
| mt26phi200h | Ud | Cápsula de resinas de metacrilato de uretano, M30x270, de 30 mm de diámetro y 270 mm de longitud, para la ejecución de anclajes químicos estructurales. (material) | 1.000 | 24.35 | 24.35 |
| mt26phi420a | Ud | Elemento de fijación compuesto por varilla roscada con marca de colocación y extremo inferior biselado a 45°, de acero galvanizado calidad 8.8, según UNE-EN ISO 898-1, de 30 mm de diámetro y 380 mm de longitud, tuerca y arandela, para fijaciones sobre estructuras de hormigón. (material) | 1.000 | 66.53 | 66.53 |
| op00tal010 |  | Taladro. | 1.000 | 0.00 | 0.00 |
| op00ato010 |  | Atornillador. | 1.000 | 0.00 | 0.00 |
| mo020 | h | Oficial 1ª construcción. (mano de obra) | 0.126 | 22.13 | 2.79 |
| mo112 | h | Peón especializado construcción. (mano de obra) | 0.126 | 21.12 | 2.66 |
| % | % | Costes directos complementarios | 2 % | 96.33 | 1.93 |
|  |  | Costes directos |  |  | 98.26 |
